# Neubau Realschule Hohenbrunn
Angebotsaufforderung (GAEB DA XML 3.2, DA83)
Projekt: RH
Währung: EUR
Bieterkommentare zugelassen: ja
Auftraggeber: Zweckverband Staatliche weiterführende Schulen, im Südosten des Landkreises München, Professor-Messerschmitt-Straße 1, 85579 Neubiberg, Ansprechpartner Johann Mader, Telefon +49 89 638 791 35 0, Fax +49 89 638 791 35 20, E-Mail RH@szv-m.de
Erstellt mit: GXML Toolbox V3.3 R20230829, iTWO_64 V24.0.667, 04.03.2026

## LEISTUNGSVERZEICHNIS
LEISTUNGSVERZEICHNIS

RH - Neubau Realschule Hohenbrunn

Bauherr:
Zweckverband staatliche weiterführende Schulen im Südosten des Landkreises München (Schulzweckverband Südost),
Professor-Messerschmitt-Strasse 1,
85579 Neubiberg

Lage der Baustelle:
Taufkirchner Straße Ecke Hohenbrunner Straße

Adresse:
Hohenbrunner Strasse 110
85662 Hohenbrunn bei München

Gewerk:
Tischlerarbeiten Prallwand

Leistungsverzeichnis Stand:
18.12.2025

## INHALTSVERZEICHNIS
INHALTSVERZEICHNIS
A - BAUGRUNDSTÜCK / ALLGEMEINE BAUBESCHREIBUNG

A.01 Objektbeschreibung der geplanten Baumaßnahme
A.02 Abmessungen der Bauteile
A.03 Gebäudekennzahlen
A.04 Konstruktionen
A.05 Städtebauliche Einbindung
A.06 Gebäudekonzept

B - ZUSÄTZLICHE ALLGEMEINE VERTRAGSBEDINGUNGEN

B.01 Beim Ausfüllen des LV unbedingt zu beachten
B.02 Automatische Sortierung
B.03 Nachhaltigkeitszertifizierung, DGNB+QNG
B.05 Aufenthalts-, Sanitär- und Lagerräume
B.06 Firmenschilder
B.07 Flächen Baustelleneinrichtung / Parkmöglichkeiten / Zufahrt
B.08 Immissionen (Lärm, Staub, Erschütterungen, usw.)
B.09 Arbeitszeit
B.10 Strom / Wasser
B.11 Benutzung Treppen
B.12 Baukran, Hebezeuge und Transportmittel
B.13 Gerüste
B.14 Mittlere Geländeoberkante, Grundwasser
B.15 Bauschutt/Abfall
B.16 Winterbaumaßnahmen
B.17 Arbeitssicherheit / SIGEKO
B.18 Mitteilung von Bauunfällen
B.19 Anwendung von Arbeitsverfahren
B.20 Schutzmaßnahmen
B.21 Sicherheitseinrichtungen
B.22 Geräte / Fahrzeuge
B.23 Elektrische Geräte
B.24 Ersthelfer
B.25 Schutzvorkehrungen bei Schweißarbeiten
B.26 Arbeitsmedizinische Untersuchungen
B.27 Nichtraucherschutz / Alkoholverbot
B.28 Firmenangehörige
B.29  Besichtigungen durch Dritte
B.30  Baustellenbesprechungen
B.31 Bautagesberichte
B.32 Baustellenüberwachung mittels Kamera
B.33  Ausführungsunterlagen
B.34 CAD-Vorgaben
B.35 Bauleistungen im Stundenlohn
B.36 Urkalkulation
B.37 Normenabweichungen

C - ZUSÄTZLICHE TECHNISCHE VERTRAGSBEDINGUNGEN (GEWERKESPEZIFISCH)

C.01 Angebot des Bieters, Art und Umfang der Leistungen
C.02 Ausführung allgemein
C.03 Schutz bestehender Flächen
C.04 Dokumentation
C.05 Einmessung
C.06 Abkürzungen
C.07 Anlagenverzeichnis
D - GRUNDBESCHRIEBE UND LEISTUNGSPOSITIONEN
D.01 Nachhaltigkeitszertifizierung, DGNB+QNG

LEISTUNGSVERZEICHNIS

1  BAUSTELLENEINRICHTUNG
2  ALLGEMEINES/ PLANUNG/ PRÜFUNG
3  PRALLWAND
4  DOKUMENTATION
5  STUNDENLOHNARBEITEN

ZUSAMMENSTELLUNG

## A - BAUGRUNDSTÜCK / ALLGEMEINE BAUBESCHREIBUNG
A - BAUGRUNDSTÜCK/ ALLGEMEINE BAUBESCHREIBUNG

A.01 Objektbeschreibung der geplanten Baumaßnahmen

Eine vierzügige sechsstufige Realschule soll unter Berücksichtigung aktueller pädagogischer Konzepte („Lernhaus“) neu errichtet werden, um den steigenden Schülerzahlen gerecht werden zu können. Die geplante Schülerzahl beträgt ca. 770 Schüler.

Die Realschule liegt auf den Flurstücken Nr. 261, 253, 254 neben der Taufkirchner Straße und die Freisportfläche auf dem Flurstuck 256/1 und 255/6, Hohenbrunner Straße 110.

Das zur Verfügung gestellte Projektgrundstück hat eine Fläche von ca. 24.950 m² (GB-Bildung) und ca. 18.200 m² (GB-Sport). Es setzt sich zusammen aus den Flurnummern 261, 253, 254 (Realschule und Zweifachturnhalle), 256/1 und 255/6 (Freisportgelände).

Aus vorangegangenen Untersuchungen auf dem Grundstück 261 (Freisportgelände) ist bekannt, dass sich in diesem Bereich eine ehemalige Kiesgrube befindet.

Das Grundstück ist weitgehend eben und fällt leicht von Südosten nach Nordwesten von 569,42m üNN an der Kreuzung der Taufkirchner Straße mit den Bahnlinien bis auf 568,73m üNN in Richtung der Hohenbrunner Straße.

Die bestehende Geländehöhe im Bereich des geplanten Pausenhofes und des Eingangs des Schulgebäudes liegt bei ca. 568,37 und 568,49 m üNN. Es liegt ein Bebauungsplan für die betreffenden Grundstücke vor. Die Inbetriebnahme des Gebäudes ist zum Beginn des Schuljahres 2027/2028 geplant.

Der Neubau besteht aus 3 miteinander verbundenen Rechtecken unterschiedlicher Geschossigkeit sowie einem kleinen Nebengebäude.

Zentrales Gebäude bildet der Bauteil A: Hier sind auf 4 Etagen (UG, EG, 2 Obergeschosse) die Pausenhalle, die Verwaltung sowie zahlreiche Fachräume untergebracht. Im Keller befinden sich Lager- und Archivräume sowie zahlreiche Räume für die Haustechnik. Ein geplanter Aufzug verbindet alle Etagen barrierefrei. Das UG, weite Teiles EGs sowie das Tragwerk der zentralen Pausenhalle sind in Sichtbeton geplant. Das selbe gilt für den zentralen Erschließungskern sowie das Fluchttreppenhaus im Süden. Der übrige Teil ist als Holz-Hybridkonstruktion geplant.

An den zentralen Erschließungskern schließt nördlich der Bauteil B an. Er ist nicht unterkellert und besteht aus Erdgeschoss plus einem Obergeschoss. In diesem Bauteil sind die Klassenzimmer sowie die Ausweich- und Gruppenräume untergebracht. Zur Differenzierung stehen die ausgeweiteten Flurflächen zur Verfügung. Durch die Aufgliederung in Nutzungseinheiten sind die Verkehrsflächen keine notwendigen Flure und können somit voll genutzt werden.

Den dritten Bauteil bildet die Sporthalle im Bauteil C. Sie schließt westlich an den BT A an. Die Sporthalle ist im UG angeordnet und wird über Fenster im Luftraum im EG natürlich belichtet. Die Umkleiden und Geräteräume und weitere Nebenräume der Sporthalle schließen im UG ebenengleich an. Im EG sind im BT C auch noch die Mensa mit Küche sowie Räume für den Ganztag untergebracht. Der Bauteil C ist in Stahlbeton konstruiert, das Tragwerk der Sporthalle besteht aus weitgespannten Leimholzbindern.

Im kleinen Nebengebäude bei den Freisportflächen (Bauteil D) sind neben den Umkleide- und Duschräume vor allem Lagermöglichkeiten vorgesehen. Das Gebäude ist als reiner Holzbau konstruiert, die Bodenplatte ist aus Stahlbeton.

A.02 Abmessungen der Bauteile

BT A: L x B ca. 54,8 m x 38,0 m,
Höhe Attika ca. 12,30 m

BT B: L x B ca. 43,10 m x 38,80 m,
Höhe Attika ca. 8,50 m

BT C: L x B ca. 43,60 m x 38,00 m,
Höhe Attika ca. 4,70 m

Die Unterkellerung reicht bis ca. -4,57 m unter +/- 0.00m.

Schulgebäude: Angabe ±0,00 = 569,00 ü.NHN (hier relevant).
(Achtung: Freisportgelände: Angabe Landschaftsplanung ±0,00 =567,68 ü.NHN).

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
A.03 Gebäudekennzahlen

BT A BRI 32.300 m3
BGF 7.450 m2

BT B BRI 14.910 m3
BGF 3.470 m2

BT C BRI 16.470 m3
BGF 2.820 m2

BT D BRI 875 m3
BGF 210 m2

BT F = Fahrradüberdachung

A.04 Konstruktionen

Die Außenwände der Bauteile A und B werden weitestgehend in Rahmenholzbauweise mit Mineralwolldämmung und Holzbekleidung bzw. mit Holz-Elementfenstern ausgeführt.

Die Innenwände und aussteifenden Elemente in Massivholzbauweise (Brettsperrholz) mit Aufdopplung nach akustischen und brandschutztechnischen Erfordernissen (zweischalige Konstruktionen).

Die Erschließungs- und Installationskerne sowie die Brandwände werden betoniert.

Für die Decken ab dem Obergeschoß kommen Holz-Beton-Verbunddecken zur Ausführung

Die Untersicht dieser Decke bleibt am Ende sichtbar (keine Abhangdecken). Die Installationen werden weitestgehend im Bodenaufbau geführt.

Im Bereich der STB-Decken werden Abhangdecken vorgesehen. Übergeordnete Bereiche wie die Pausenhalle, die Sporthalle werden über eine zentrale Lüftungsanlage im UG BT A versorgt. Die übrigen Räume erhalten dezentrale Geräte, die in die Fassaden integriert sind.

Wichtig: Die Erstellung des nichtunterkellerten Gebäudeteils (BT-B) kann erst nach
der Erstellung der unterkellerten Gebäudeteile (BT-A + BT-C) erfolgen.

A.05 Städtebauliche Einbindung

Die Umgebung des Baugrundstücks ist momentan noch weitestgehend frei. Erst jenseits der anliegenden S-Bahnlinie schließt vorwiegend kleinteilige Wohnbebauung an. Für das im Norden angrenzende Grundstück wird derzeit eine umfangreiche Bebauung geplant (Geschosswohnungsbau mit Tiefgarage). Über die Hohenbrunner Straße gelangt man zum naheliegenden Baugrundstück für die Freisportanlagen.

Die Freisportanlagen im Nordwesten des Schulgebiets umfassen ein Rasenspielfeld, ein Beachvolleyballfeld inklusive Kugelstoßanlage, sowie eine Laufbahn und zwei weitere kleine Nebenanlagen, die den Bedarf für Aktivitäten in der Freisportflächen decken. Die Anlage ist fußläufig erreichbar. Zur Querung der Straße ist ein Zebrastreifen vorgesehen.

A.06 Gebäudekonzept

Insbesonders im BT B ist die Schule nach dem Lernhausprinzip konzipiert. Die innenliegenden zentralen Bereiche werden dabei über Verglasungen in den Ganztagesräumen natürlich belichtet.

Durch die natürliche Belichtung sind diese Räume prädestiniert, um attraktive Angebote für moderne Lernformen zu ermöglichen. Diese Flächen bieten Raum für gemeinschaftliches und freies Lernen und Kommunizieren.

Unterricht findet damit nicht nur in den Klassenräumen statt, sondern auch in den unterschiedlich dimensionierten und gestalteten Bereichen der allgemeinen Zonen und Erschließungsbereiche. Die Aula mit der großzügen Eingangssituation ist zentraler AnIaufpunkt in den Pausen. Bei Bedarf kann der angrenzende Mehrzweckraum über große Türen zugeschaltet werden.

Die Aula/Pausenhalle wird als Versammlungsstätte ausgelegt. Eine nähere Definition und ggf. erforderliche Abweichungen von der VStättV werden im Brandschutznachweis festgeschrieben.

Der Haupteingang des Neubaus ist in Richtung der Taufkirchner Straße orientiert. Ein zweiter Eingang befindet sich im Westen in Richtung der Pausenflächen.

Die Baustellenerschließung kann auf Grund der Böschung entlang der Taufkirchner Straße (B471) nur über die Hohenbrunner Straße erfolgen. Das Baugrundgutachten liegt diesem Leistungsverzeichnis als Anlage bei. Der Geländeverlauf ist sehr regelmäßig. Das Gelände fällt von Süd nach Nord von ca. +535,5 ü.NN auf +534,5 Ü.NN.

Auf Grundlage des Baugrundgutachtens sind keine Maßnahmen gegen stehendes Wasser notwendig, es wurde aber ein Abdichtungskonzept gegen Radon entwickelt.

-

## B - ZUSÄTZLICHE ALLGEMEINE VERTRAGSBEDINGUNGEN

## B.01 Beim Ausfüllen des LV unbedingt zu beachten
B.01 Beim Ausfüllen des LV unbedingt zu beachten

Die vom Bieter auszufüllenden Felder für Einheitspreis und Gesamtbetrag befinden sich am Ende einer jeden Position, bzw. nach der Leitbeschreibung. Die Mengenansätze und Abrechnungseinheiten dürfen keinesfalls verändert werden. Ebenso darf die Reihenfolge der Positionen und die Endzusammenstellung nicht verändert werden.

Grundlage des Angebotes ist die Leistungsbeschreibung. Der Bieter ist gehalten, die im Leistungsverzeichnis beschriebenen Details auf Vollständigkeit, fachgerechte Ausführung und Eignung für den vorgesehenen Verwendungszweck zu überprüfen. Etwaige Unklarheiten und Abweichungen mit den zur besseren Verständlichkeit beiliegenden Pläne sind vor der Abgabe des Angebotes mit der ausschreibenden Stelle zu klären.
Alle ausgeschriebenen Maße sind ca. Angaben, wenn nicht von bis Angegeben, dann mit einer Abweichung von bis zu 5%, die Maße sind exakt vor Ort zu überprüfen.

## B.02 Automatische Sortierung
B.02 Automatische Sortierung
Die Verdingungsunterlagen und das Leistungsverzeichnis wurden automatisch sortiert.
Der Bieter hat die Vollständigkeit der Unterlagen anhand der Seitenzahlen zu überprüfen und eventuell fehlende Blätter bei der ausschreibenden Stelle anzufordern. Doppelseiten sind auszusortieren und zu vernichten. Alle Seiten sind fortlaufend durchnummeriert.

Dieser Punkt ist nicht bei elektronischen Vergaben gültig, in denen Leistungsverzeichnisse nicht als pdf oder in ausgedruckter Form auf Papier zur Verfügung gestellt werden.

## B.03 Nachhaltigkeitszertifizierung, DGNB+QNG
B.03 Nachhaltigkeitszertifizierung, DGNB+QNG

Stand: 14.12.2025

Folgendes ist vom Bieter / Auftragnehmer zu beachten:

NACHHALTIGKEITSZERTIFIZIERUNG

Vorliegendes Bauvorhaben wird anteilig durch staatliche Fördergelder finanziert. Als Nachweis des Förderbestands wird das Qualitätssiegel für Nachhaltige Gebäude (QNG) sowie eine Nachhaltigkeitszertifizierung nach der Deutschen Gesellschaft für Nachhaltiges Bauen (DGNB) herangezogen. Für die Einhaltung der Mindestanforderungen müssen daher, bei der Verwendung von Materialien, Produkten und Baustoffen konkrete Vorgaben eingehalten werden. Auch Vorgaben zur Dokumentation, der Nachweisführung, Unternehmererklärungen, etc. sind zu erfüllen.

Angestrebt wird eine Nachhaltigkeitszertifizierung nach DGNB Silber und QNG Plus. Für die Materialqualität und dessen Umwelteinwirkung wird die Qualitätsstufe 3 angestrebt.

BAUSTOFFE

Für die Zertifizierung werden unter anderem Anforderungen an die Herkunft und an die Schadstofffreiheit der Baustoffe gestellt. Ziel ist der Schutz der Umwelt und der Nutzer. Daher wird mit Fertigstellung der Maßnahme eine Innenraumluftmessung vorgenommen. Die Einhaltung der Grenzwerte sind Voraussetzung für die erfolgreiche Zertifizierung und somit Förderbestand.

Den Ausschreibungsunterlagen sind folgende Anlagen zur Wahl der Baustoffe beigefügt und Bestandteil des Vertrags:

- QNG_Handbuch_Anlage-3_Anhang-313_Schadstoffe_v1-3-korr-14.09.2023.pdf

Die Einhaltung aller Vorgaben wird durch Vorort-Kontrollen und unabhängige Messungen geprüft. Der AN hat mit der Abnahme seiner Leistungen, schriftlich zu bestätigen, dass die Vorgaben der Anlage 3.1.3 zur Vermeidung von Schadstoffen auf der Baustelle umgesetzt wurden.

ALLGEMEIN

Montageschäume sind grundsätzlich zu vermeiden und durch trockene Verfahren zu ersetzen. Geklemmte oder verschraubte Befestigungen werden gegenüber geklebten bevorzugt, mineralische Baustoffe werden gegenüber Kunststoffen bevorzugt. Anteile von SVHC größer 0,10% sind zu deklarieren. Halogenierte Treibmittel, Lösemittel, Weichmacher, Biozide, Chlorparaffine und Emissionen im Allgemeinen sind zu vermeiden bzw. zu beschränken. Der VOC-Gehalt und Formaldehyd insbesondere von Baustoffen im Innenausbau sind auf ein Minimum zu beschränken.

HÖLZER/HOLZWERKSTOFFE

Zum Einsatz kommende Hölzer und Schalungshölzer müssen aus nachhaltiger Fortwirtschaft stammen. Dazu müssen eines der folgenden Zertifikate und zugehöriges CoC-Zertifikat (Chain of Custody) vorgelegt werden. Die Regelung gilt auch für Baunebenprodukte.

- Dokumentation des Herkunftslands und der Holzart

- PEFC-Zertifikate (Programme for the Endorsement of Forest Certification Schemes),

- Nachweis der Registrierungsnummer des PEFC Forstzertifikats in Lieferdokumenten,

- FSC-Zertifikate (Forest Stewardship Council), CoC-Zertifikat,

- Lieferschein oder Rechnung des Lieferanten,

- vergleichbare Zertifikate oder Einzelnachweise, die bestätigen, dass die für das jeweilige Herkunftsland geltenden Kriterien des PEFC oder FSC erfüllt werden,

- Auflistung aller neu eingebauten Holzprodukte oder holzbasierenden Materialien nach Gewerken inkl. Angaben über den prozentualen Anteil am Gesamtvolumen oder an der Gesamtmasse der neueingebauten Holzprodukte und der vorhandenen Zertifikate.

BETON

Mindestens 30% der Masse des im Hoch- und Tiefbau neu eingebauten Betons einen erheblichen Recyclinganteil besitzen muss.

Als Beton mit erheblichem Recyclinganteil gelten dabei Betone unter Verwendung rezyklierter Gesteinskörnungen nach DIN EN 12620 in den maximal zulässigen Anteilen nach der jeweils gültigen Richtlinie des Deutschen Ausschusses für Stahlbeton e. V. (DAfStb)

Dürfen Betonbauteile aufgrund der geltenden anerkannten Regeln der Technik nicht mit einem erheblichen Recyclinganteil ausgeführt werden, so können deren Massen aus der Massenbilanz abgezogen werden.

ERDBAUSTOFFE + PFLANZSUBSTRATE

Ungebundene Erdbaustoffe aus zertifizierten güteüberwachten Recyclingmaterialien z. B. für den Einsatz als Sauberkeitsschichten unter Gründungen oder im Bereich des Wegebaus auf dem Grundstück. Pflanzsubstrate aus güteüberwachten Recyclingbaustoffen wie Ziegelsplitt für die Gebäude- und Landschaftsbegrünung. Der Recyclinganteil muss mindestens 30% der Gesamtmasse beatragen. Eine Verrechnung/Kompensation zwischen Beton und Erdbaustoffe / Pflanzsubstrate ist nicht zulässig. Als Nachweis sind folgende Unterlagen aufzustellen: - Massebilanz aller neu eingebauten Betone, Erdbaustoffe und Pflanzsubstrate nach Gewerken inklusive Angaben über den prozentualen Anteil an der neueingebauten Gesamtmasse des Baustoffs. - Erklärung der Baufirmen über den normgerechten Einsatz von Recyclingbeton. - Prüfzeugnisse für die mineralischen Recyclingmaterialien, die durch anerkannte Prüfstellen (Fremdüberwachung) erstellt wurden. Diese dürfen bei Auslieferung des Recyclingmaterials nicht älter als sechs Monate sein. - Lieferscheine. - Herstellererklärungen. - Die Masse für Beton unter Verwendung rezyklierter Gesteinskörnungen ist separat zu ermitteln, der Recyclinganteil ist auf diese Masse zu beziehen. - Die Masse für Erdbaustoffe und Pflanzsubstrate ist als Summe zu ermitteln, der Recyclinganteil ist auf diese Gesamtmasse zu beziehen.

SCHADSTOFFVERMEIDUNG

Grundsätzlich sind in diesem Projekt nachfolgende Zusatzstoffe bzw. Produktklassifizierungen zu vermeiden:

Zeile KM  Siehe beiliegendes Dokument: / QNG_Handbuch_Anlage-3_Anhang-313_Schadstoffe_v1-3-korr-14.09.2023.pdf / RH_Schadstoffe Prallwand_20251214 / PRODUKTFREIGABE / Ab Auftragserteilung muss der AN alle angebotenen Produkte zur Freigabe beim DGNB Auditor des AG einreichen. Für die Freigabe ist ein Formblatt zu verwenden mit folgenden Angaben, bzw. Anlagen. Es ist eine Bearbeitungszeit von 15 Werktagen auf Seiten des AG einzurechnen: / - Bauprodukt, / - Einbauort, / - LV-Position, / - Vorgegebene Grenzwerte (z.B. Formaldehyd, VOC), - Vorgegeben Klassifizierung (z.B. GIS-Code), / - Qualitätssiegel (CE-Zeichen, Blauer Engel, EMICODE) für besonders emissionsarme Baustoffe, / - Je Produkt das entsprechende EPD-Datenblatt (Environmental Product Declaration), technische Merkblätter und Sicherheitsdatenblätter. Die Einreichung erfolgt in digitaler Form, per E-Mail. Die Produktfreigabe betrifft alle Materialien und Materialgruppen, die im obigen Abschnitt unter „Schadstoffvermeidung“ und im QNG Anlage 3.1.3. Schadstoffvermeidung aufgeführt sind. Die gesammelten Freigabeunterlagen sind vom AN zu archivieren und im Rahmen der Objektdokumentation in ein Gebäudehandbuch zu überführen. Der AN und seine Subunternehmer werden vertraglich zur Einhaltung der QNGQualitätsanforderungen an die Schadstoffvermeidung verpflichtet. Die ausführenden Firmen erklären nach Fertigstellung ihrer Leistungen deren Erfüllung. / LÄRMARME BAUSTELLE / Arbeitszeiten auf der Baustelle sind Werktags nur innerhalb von 7:00Uhr bis 20:00Uhr möglich. Arbeitszeiten außerhalb dieser Zeiten sind nur gestattet in Abstimmung mit dem Bauherren. / Es sind folgende Maßnahmen vorzusehen und einzuhalten (Selbstverpflichtung des AN). Zu berücksichtigen sind insbesondere: - Die 32. BImSchV (Geräte- und Maschinenlärmschutzverordnung) in Verbindung mit der EU-Richtlinie 2000/14/EG - Einsatz lärmarmer Baumaschinen gemäß RAL-UZ 53 - Einhaltung aller vereinbarten Schutzzeiten und Lärmschutzmaßnahmen Der AN erklärt mit Abgabe seines Angebots die Anforderungen zu erfüllen. Eine weitergehende Dokumentation der Maßnahmen ist nicht gefordert. / Folgende Anforderungen aus der Baugenehmigung sind vom Auftragnehmer mindestens einzuhalten: Ziffer 3.2.17 der Baugenehmigung: / „Während der Bauphase sind die Anforderungen der „Allgemeine Verwaltungsvorschrift zum Schutz gegen Baulärm – Geräuschimmissionen (AVV Baulärm)“ vom 19. August 1970 und hier insbesondere die in Abschnitt 3 der Vorschrift genannten Immissionsrichtwerte zu beachten. Das Landratsamt München behält sich vor im Falle berechtigter Beschwerden im Rahmen der Bautätigkeiten eine schalltechnische Prognose der zu erwartenden Beurteilungspgegel an den nächstgelegenen, schutzbedürften Aufenthaltsräumen durch einen qualifizierten Sachverständigen auf Basis der Vorgaben der AVV Baulärm nachzufordern. (Werden in der Prognose Überschreitungen der maßgeblichen Immissionsrichtwerte an einem oder mehreren Immissionsorten festgestellt, sind durch den Sachverständigen unter Berücksichtigung der Nr. 4.1 in Verbindung mit Anlage 5 AVV Baulärm geeignete Lärmminderungsmaßnahmen zur Einhaltung der Immissionsrichtwerte festzusetzen. / Liegen an den maßgeblichen Immissionsorten nachweislich nicht nur gelegentlich einwirkende Fremdgeräusche (Verkehrsgeräusche) vor, welche nach gutachterlicher Bewertung hinsichtlich der Geräuschcharakteristik den jeweils geplanten Bautätigkeiten entsprechen und eine Überdeckung, d.h. keine zusätzlichen Gefahren, Nachteile oder Belästigungen erwarten lassen, sind Lärmminderungsmaßnahmen nicht erforderlich. Werden auch bei Ausschöpfung sämtlicher geeigneter, möglicher und verhältnismäßiger Lärmminderungsmaßnahmen nach Nr. 4.1 in Verbindung mit Anlage 5 AVV Baulärm unter Berücksichtigung von nicht nur gelegentlich einwirkenden Fremdgeräuschen Überschreitungen der maßgeblichen Immissionsrichtwerte prognostiziert, ist durch den qualifizierten Sachverständigen nachvollziehbar darzulegen, dass die Bautätigkeiten im beabsichtigten Umfang dem Stand der Technik entsprechen, mit verhältnismäßigem Aufwand nicht vermeidbar sind (unvermeidbarer Baulärm) und auf ein Mindestmaß be-schränkt werden. / Die Verhältnismäßigkeit des Aufwandes steigt dabei mit zunehmen-der Überschreitung der Richtwerte. Die Bauherrin hat dafür Sorge zu tragen, dass bei der Durchführung von Bautätigkeiten die gutachterlich festgelegten, notwendigen Lärmschutzmaßnahmen ergriffen werden).“ / STAUBARME BAUSTELLE / Es sind folgende Maßnahmen vorzusehen und einzuhalten (Selbstverpflichtung des AN). Zu berücksichtigen sind insbesondere: - Maschinen und Geräte sind mit einer wirksamen Absaugung versehen, Stäube sind an der Entstehungsstelle möglichst vollständig zu erfassen und gefahrlos zu entsorgen. - Die Ausbreitung des Staubs auf unbelastete Arbeitsbereiche wird verhindert, soweit das technisch möglich ist. Ablagerungen sind zu vermeiden. Zur Beseitigung werden Feucht- bzw. Nassverfahren oder saugende Verfahren durchgeführt. / - Einrichtungen zum Abscheiden, Erfassen von Stäuben entsprechen dem aktuellen Stand der Technik. Die Einrichtungen werden regelmäßig gewartet und geprüft. - Einsatz Staubschutzmasken gemäß TRGS 500. - Einsatz Lüftungsanlagen, wenn erforderlich. Der AN erklärt mit Abgabe seines Angebots die Anforderungen zu erfüllen. Eine weitergehende Dokumentation der Maßnahmen ist nicht gefordert. / ABFALLVERMEIDUNG / Der AN und seine Mitarbeiter werden durch die Bauleitung zu den Anforderungen der Abfalltrennung und Entsorgung eingewiesen. Die Einweisung wird durch die Bauleitung dokumentiert und durch die eingewiesene Firma unterzeichnet. Folgende Maßnahmen sind vorzusehen und einzuhalten (Selbstverpflichtung des AN). Nach dem KrWAbfG und Landesabfallgesetz sind Abfälle zu vermeiden, zu verwerten oder umweltgerecht zu entsorgen. Dazu sind die Abfälle auf der Baustelle nach den Vorgaben der Gewerbeabfallverordnung vom 1.8.2017, Anpassung vom 1 .1.2019, zu trennen. Die Bauabfälle werden mindestens in die Fraktionen - Mineralische Abfälle - Wertstoffe (Metalle) - Problemabfälle/Schadstoffhaltige Abfälle - Holz - gemischte Baustellenabfälle getrennt. Der AN erklärt mit Abgabe seines Angebots die Anforderungen zu erfüllen. / GEWÄSSERSCHUTZ / Beim Umgang mit wassergefährdenden Stoffen sind die einschlägigen Rechtsvorschriften einzuhalten und der Umgang ist dem SiGeKo zu melden. Die Einleitung von flüssigen Stoffen in das Erdreich ist verboten. Abwässer von Reinigungsvorgängen sind aufzufangen und vom Arbeitnehmer zu entsorgen. Bei Zuwiderhandlung behält sich der Auftraggeber einen Bodenaustausch zu Lasten des Verursachers vor. Außerdem muss sichergestellt werden, dass kein mit den folgenden R-Sätzen gekennzeichneter Stoff in Kontakt mit der Umwelt kommt: - R 50 Sehr giftig für Wasserorganismen - R 51 Giftig für Wasserorganismen - R 52 Schädlich für Wasserorganismen - R 53 Kann in Gewässer längerfristig schädliche Wirkung haben - R 54 Giftig für Pflanzen - R 55 Giftig für Tiere - R 56 Giftig für Bodenorganismen - R 57 Giftig für Bienen - R 58 Kann längerfristig schädliche Wirkung auf die Umwelt haben - R 59 Gefährlich für die Ozonschicht Durch und während der Nutzung von Baumaschinen dürfen altölgetränkte Lappen, Reste oder Überschüsse von Hydrauliköl weder mit dem Boden in Kontakt kommen noch versickern. Dies ist ggf. durch eine ölfeste Folie oder Wanne sicherzustellen. Altöle unterliegen den Bestimmungen besonders überwachungsbedürftiger Abfallstoffe. / DOKUMENTATION / Im Rahmen der Dokumentation für eine nachhaltige Bewirtschaftung des Gebäudes, hat der Auftragnehmer vor der VOB-Abnahme des Leistungsumfanges, die von Ihm geschuldete Dokumentation und Nachweise im folgenden Umfang (falls zutreffend) vorzulegen. / WARTUNGS-, INSPEKTIONS-, BETRIEBS- UND PFLEGEANLEITUNGEN / Übergabe folgender Unterlagen: - Nutzungs-, Wartungs- und Pflegeanleitungen - Abgeschlossene Wartungsverträge - Wartungs- und Instandhaltungsplan inklusive der Wartungs- und Prüfzyklen und der erforderlichen Qualifikationen für die zu beauftragenden Personen / Unternehmen. - Sicherheitsdatenblätter - Technische Merkblätter der eingesetzten Materialien und Produkte - Anschriften für Nachbestellungen - Nachweise, Zulassungen, Prospekte, technische Daten - Bestandspläne Die Wartungs- und Instandhaltungsplanung soll neben der Auflistung der wartungs- und prüfpflichtigen Bauteile der Kostengruppen 300 und 400 einen Zahlungsplan für die angenommene Nutzungsdauer des Gebäudes auf Basis einer detaillierten Lebenszykluskostenrechnung unter Angabe der Zeitpunkte der auszutauschenden Elemente / Bauteile und den wahrscheinlichen Kosten enthalten. / EINWEISUNG BAUSTELLE UND UNTERNEHMERERKLÄRUNGEN / Der AN wird mit Beauftragung, spätestens zum Startgespräch dazu aufgefordert die mit der Nachhaltigkeitszertifizierung verbundenen Maßnahmen und Vorgaben, wie sie in diesen Vorbemerkungen und den Leistungspositionen beschrieben sind, zur Kenntnis zu nehmen und schriftlich zu bestätigen. Alle bauausführenden Firmen sind vertraglich zur Einhaltung der QNG Qualitätsanforderungen an die Schadstoffvermeidung verpflichtet und erklären deren Erfüllung nach Fertigstellung ihrer Leistungen. Mit der Unterschrift des Angebotes bestätigt der Bieter, dass er sein Personal, einschl. Nachunternehmer auf die Einhaltung der in den Vorbemerkungen gemachten Ausführungen und der gesetzlichen Vorschriften eindringlich hinweisen wird. Die Einhaltung wird bei Abnahme vom AN schriftlich eingefordert

## B.05 Aufenthalts-, Sanitär- und Lagerräume
B.05 Aufenthalts-, Sanitär- und Lagerräume

Aufenthalts- und Lagerräume können vom AG nicht zur Verfügung gestellt werden. Die Kosten hierfür sind in die Einheitspreise des Angebotes einzurechnen.

## B.06 Firmenschilder
B.06 Firmenschilder
Das Anbringen von Firmenschildern auf der Baustelle ist grundsätzlich nicht gestattet und muss vorab mit
der Fachbauleitung besprochen werden.

## B.07 Flächen Baustelleneinrichtung / Parkmöglichkeiten / Zufahrt
B.07 Flächen Baustelleneinrichtung / Parkmöglichkeiten / Zufahrt
Aufenthalts- und Lagerräume können vom AG nicht zur Verfügung gestellt werden.
Unterkünfte wie Schlafräume und Aufenthaltsräume für die Freizeit dürfen in der Liegenschaft, in der sich die Baustelle befindet, nicht eingerichtet werden. Aufstellen von Wohnunterkünfte für auswärtige Arbeitskräfte oder Gastarbeiter wird nicht gestattet.

Das Lagern von Material, sowie das Aufstellen von Gerät/ Container auf dem Baustellengelände ist nur nach vorheriger schriftlicher Genehmigung durch den AG auf eigens dafür zugewiesenen Flächen möglich.
Die Lager- und Arbeitsplätze des Auftragnehmers sind so einzuplanen, dass für Folgegewerke keine Behinderungen auftreten können. Lagerflächen müssen grundsätzlich mit der örtlichen Bauleitung abgestimmt und durch diese freigegeben werden. Lagerflächen sind nach Aufforderung durch die Bauleitung unverzüglich zu räumen.
Es darf nur das arbeitstägliche erforderliche Material und Gerät in das Gebäude eingebracht werden.

Bestehende Vegetationsflächen innerhalb der Baustelle, wie Wurzelbereiche von Bäumen bis zu einem Meter außerhalb der Kronentraufe, Pflanzflächen, Rasen- und Wiesenflächen,
dürfen nicht befahren werden. Materiallagerung auf bestehenden Vegetationsflächen ist nicht zulässig. Zufahrtswege, Nebenflächen und Einrichtungen sind vor Verschmutzung oder Beschädigung zu schützen.
Ein Flächenanspruch besteht ausschließlich für Bauleitung-/ Aufenthaltscontainer sowie für eine angemessene kurzzeitige Zwischenlagerung von Baumaterialien.
Die Flächen sind vom AN eigenverantwortlich festzulegen und durch einen
vorzulegenden Baustelleneinrichtungsplan vom AG genehmigen zu lassen.
Planungsgrundlage sind die bereitgestellten Baustelleneinrichtungspläne.
Zur Aufstellung sind notwendige behördliche Vorgaben zu berücksichtigen.
Beim Aufstellen von Containern sind die Vorgaben der zuständigen Kreisbrandinspektion zu berücksichtigen. (Planungsgrundlage sind die Baustelleneinrichtungspläne)

Der Plan ist 12 Werktage nach Auftragserteilung vorzulegen. Die Flächen sind unmittelbar nach Benutzung wieder in den ursprünglichen Zustand zu versetzen. Auf dem Baugelände
darf weder genächtigt noch campiert werden. Tagesunterkünfte sind zugelassen.

Öffentliche Verkehrsflächen sind immer sauber zu halten. Verschmutzungen sind unverzüglich, falls erforderlich ganztägig fortlaufend zu beseitigen.
Baustellenzufahrt Süd:
Die Baustellenzufahrten gemäß dem Baustelleneinrichtungsplan im Süden und Norden des Baufeldes dienen ausschließlich dem Baustellenverkehr und sind freizuhalten.
In diesem Bereich ist besonders auf querenden Fußgänger- und Radverkehr zu achten, insbesondere auf Kinder und Schüler!
Siehe hierzu auch die Baustelleneinrichtungspläne in Anlage

ACHTUNG:
Besondere Achtsamkeit ist bei Zu- und Abfahrt auf den Fußgänger- und Radverkehr zu nehmen.

Verschmutzungen der Verkehrswege, die von Arbeiten des AN herrühren, sind arbeitstäglich vor Arbeitsende vom AN zu reinigen. Be- und Entladetätigkeiten dürfen ausschließlich unter Anwesenheit des Fahrzeugführers erfolgen.

Die Feuerwehrzufahrten und Fluchtwege sind grundsätzlich von Material und abgestellten Fahrzeugen freizuhalten.

Der AN hat die Baustelle während und außerhalb der üblichen Arbeitszeit gemäß den Unfallverhütungsvorschriften der Bauberufsgenossenschaften zu sichern. Die Baustellenzugänge sind, außer zu Betriebszwecken, dauerhaft geschlossen zu halten.

In den vorangehenden Bauphasen, bis einschließlich der Rohbauarbeiten wird die Einweisung durch den SiGeko erfolgen.
Den Anweisungen des eingesetzten Sicherheitsdienstes ist Folge zu leisten. Die Baustraßen und Umfahrungen des Gebäudes innerhalb des Baugrundstückes werden durch die
Rohbaufirma erstellt und stehen somit für die weiteren Ausbaugewerke zur Verfügung.

Parkmöglichkeiten:
Das Baufeld unterliegt einer hohen Verkehrslast, sowie beengten Platzverhältnissen. Daher können keine Parkmöglichkeiten auf dem Baugelände vorgehalten werden. Es müssen angrenzende, öffentliche Flächen auf eigene Verantwortung genutzt werden.
Daraus resultierende Kosten sind in die Einheitspreise einzukalkulieren.

------------

4. Ausführung der Baustelleneinrichtung (BE)

Sanitärräume und WC-Anlagen werden dem AN zur Verfügung gestellt. Baustrom und Bauwasseranschlüsse werden vor Ort auf der Baustelle ebenso zur Verfügung gestellt. Der AN hat sich durch den AG / Objektüberwachung im Startgespräch diesbezüglich als auch hinsichtlich der Müll- und Schuttbeseitigung einweisen zu lassen. Seine Arbeitsplatzbeleuchtung entsprechend den einschlägigen Vorschriften hat der AN in seine Baustelleneinrichtung mit einzukalkulieren.

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

Für die Zeit seiner Leistungen hat der AN an den entstehenden Absturzkanten im Fassadenbereich Absturzsicherungen gemäß den Einschlägigen Vorschriften bauzeitlich zu verbauen. Diese Leistung ist Nebenleistung. Diese Absturzsicherungen sind sukzessive zurückzubauen, wenn der AN seine bauzeitlichen Witterungsverschlüsse in die Fassadenöffnungen verbaut (siehe diesbezüglich gesonderte Positionen). Diese sind mit einer Absturzsicherung ebenfalls zu versehen. Fassadengerüste können dem AN vom AG nicht zur Verfügung gestellt werden. Bauseitig werden sukzessive durch den Fassadenbauer die Fensterelemente von aussen in die Fassadenöffnungen eingehoben und angeschlossen. Der Fassadenbauer demontiert zeitgleich die temporären Witterungsverschlüsse des AN. Der AN transportiert seine Witterungsverschlüsse wieder ab - alle Teile der temporären Witterungsverschlüsse verbleiben im Eigentum des AN.

## B.08 Immissionen (Lärm, Staub, Erschütterungen, usw.)
B.08 Immissionen (Lärm, Staub, Erschütterungen, usw.)

Die allgemein gültigen Vorschriften bzgl. Lärmschutz bzw. Lärmbelästigung der Anlieger sind vom AN eigenverantwortlich einzuhalten (Anforderungen des BImSchG, Allgemeine Verwaltungsvorschrift gegen
Baulärm und Geräuschimmission und die zusätzlichen landesrechtlichen Vorschriften).
Auf der Baustelle dürfen ausschließlich Geräte betrieben werden, die mind. dem Stand der Technik entsprechen und im Vergleich als besonders "lärmarm" eingestuft werden, z.B. durch RAL UZ 53. Die Vorgaben der Geräte- und Maschinenlärmverordnung hinsichtlich der Beschaffenheit sind zu beachten. Zu beachten ist die 'Allgemeine Verwaltungsvorschrift zum
Schutz gegen Baulärm - Geräuschimmissionen' vom
19.08.1970 (Beil. zum BAnz. Nr. 160 (AVVV Baulärm)
sowie andere bundes- und landesrechtliche Emissionsschutzregelungen. Für das Bauvorhaben gilt das Bayerische Immissionsschutzgesetz – BayImSchG -
(BayRS 2129-1-1 - UG) in der jeweils aktuellsten Fassung. Des Weiteren hat der Auftragnehmer bei der
Durchführung der Bauarbeiten dafür Sorge zu tragen,
dass Beeinträchtigungen für alle Anlieger auf das
unumgängliche Mindestmaß reduziert werden. Weitergehende öffentlich-rechtliche Auflagen sind
vom Auftragnehmer einzuhalten.
Die Entscheidung über die einzusetzenden Geräte
trifft der AN, unabhängig von möglichen entsprechenden Hinweisen unter den einzelnen OZ in Hinblick
auf die geforderten Leistungen, eigenverantwortlich.
Eine Staubentwicklung während der Arbeiten,
insbesondere beim Beladen und Transportieren, und auch
eine Ausbreitung des Staubs auf unbelastete Arbeitsbereiche ist vom AN durch wirkungsvolle Maßnahmen
zu unterbinden. Die gesetzlichen Vorgaben sind
einzuhalten. Insbesondere sind die Vorgaben der TRGS
559 „Mineralische Stäube“ strikt einzuhalten. Maschinen
und Geräte sind mit einer wirksamen Absaugung
zu versehen, Stäube sind an der Entstehungsstelle möglichst vollständig zu erfassen und gefahrlos zu entsorgen. Die Ausbreitung des Staubs auf unbelastete Arbeitsbereiche ist, soweit technisch möglich, zu
verhindern. Ablagerungen sind zu vermeiden. Zur Beseitigung werden Feucht- und Nassverfahren oder
saugende Verfahren durchgeführt (dies gilt auch für die Prozesse der Baureinigung).
Die Einrichtungen zum Abscheiden / Erfassen von Stäuben müssen dem Stand der Technik entsprechen
(z.B. Sauger mit Filterkategorie mindestens M). Die Einrichtungen sind regelmäßig zu warten und zu prüfen.

## B.09 Arbeitszeit
B.09 Arbeitszeit

Die vertragliche Leistung darf auf der Baustelle nur werktäglich zu den Regelarbeitszeiten ausgeführt werden. Als Regelarbeitszeit wird festgelegt: von Montag bis Freitag von 7:00 Uhr bis 20:00 Uhr. Samstagarbeit ist grundsätzlich seitens des Auftraggebers nicht gewünscht und auch nicht erlaubt.
Sollten von Seiten des Auftragnehmers dennoch Samstagarbeit gewünscht werden, kann hierfür eine
Sondererlaubnis vom Auftraggeber erteilt werden, wobei auch hier eine Regelarbeitszeit von 07.00 Uhr -
18.00 Uhr einzuhalten ist.
Ganztägig an Sonn- und gesetzlichen Feiertagen im Bundesland Bayern, sowie werktags in der Zeit von
20:00 Uhr bis 7:00 Uhr sind Bauarbeiten nicht erlaubt.
Die Anforderungen gem. 32. BImSchV sind einzuhalten.
Behördliche Genehmigungen für darüberhinausgehende Arbeitszeiten sind Sache des Auftragnehmers,
die Kosten hierfür hat der Auftragnehmer zu tragen. Ausgenommen hiervon sind Maßnahmen, die vom
Auftraggeber angeordnet werden, um die vertraglichen Fristen zu beschleunigen.

## B.10 Strom / Wasser
B.10 Strom / Wasser
Entnahmestellen für Baustrom und Bauwasser sowie ein Übergabepunkt für einen Kanalanschluss werden vom Auftraggeber in ausreichender Anzahl zur Verfügung gestellt.
Die damit einhergehenden Verbrauchskosten für Strom, Wasser und Abwasser übernimmt der Auftraggeber. Eine Umlage fällt somit für den Auftragnehmer nicht an.

## B.11 Benutzung Treppen
B.11 Benutzung Treppen
Treppen, Treppenhäuser und Balkone werden im weiteren Bauablauf von der örtlichen Bauleitung zur Nutzung frei gegeben.
Eine Beschädigung von Treppen, Geländern, Handläufen etc.  ist von den jeweiligen ausführenden Firmen umgehend der Bauleitung des AG  zu melden.

ACHTUNG:
Alle Treppen dienen auch während der Bauphase als Flucht- und Rettungswege. Es dürfen keine Materialien gelagert werden und die Treppen sind stets freizuhalten.

## B.12 Baukran, Hebezeuge und Transportmittel
B.12 Baukran, Hebezeuge und Transportmittel
Hebegeräte und Personenaufzüge werden nicht zur Verfügung gestellt.
Erforderliche Hebezeuge und Transportmittel für die Leistung des  AN sind von diesem selbst zu bringen und in die Angebotspreise zu inkludieren.

## B.13 Gerüste
B.13 Gerüste
Für die Ausführung der Fassadenarbeiten werden bauseits Gerüste vorgehalten.

## B.14 Mittlere Geländeoberkante, Grundwasser
B.14 Mittlere Geländeoberkante, Grundwasser
Die mittleren fertigen Geländeoberkanten nach Fertigstellung des Bauvorhabens betragen:
ca. 568,85 m üNN

Das Grundstück ist weitgehend eben und fällt leicht von Südenwest nach Nordost von 569,03m an der Brücke der Taufkirchner Straße (B471) bis auf 568,24m üNN
in Richtung der Hohenbrunner Straße.

Bemessungshochwasserstand HHW
554,5 m üNHN2016 (HW 1940) i
Bemessungswasserstand im Endzustand (HWEnd):
555,0 m üNHN2016
Mittlerer Grundwasserstand (MGW): 551,0 m üNHN2016

## B.15 Bauschutt/Abfall
B.15 Bauschutt/Abfall

Jeder Unternehmer hat seinen Schutt, Abfälle, Verschnitte usw. auf eigene Kosten gem. VOB selbst zu beseitigen und zu entsorgen bzw. der Verwertung zuzuführen.
Schuttcontainer des AN dürfen nur auf dafür im BE-Plan gekennzeichneten Flächen aufgestellt werden. Alle Schuttcontainer sind AN-seitig mit Deckel und Schloss sowie mit einem gut sichbaren Aufkleber, der Firma und Gewerk angibt, zu versehen.

Die Kosten für die Beseitigung seines eigenen Bauschuttes und der Bauabfälle inkl. aller Materialtrennungen, Transportkosten sowie Kippgebühren, Entsorgungskosten gemäß den einschlägigen Vorschriften trägt der AN. Bauschutt, Müll, etc. sind fachgerecht zu entsorgen.

Während der Bauarbeiten hat jeder Unternehmer seinen Schutt auf eigene Kosten gemäß VOB selbst zu beseitigen und zu entsorgen bzw. der Verwertung zuzuführen. Müll und Bauschutt, welcher nicht in Müll- und Bauschuttcontainern deponiert werden kann, muss nachArbeitsschluss täglich mitgenommen werden. Zurück gelassenen Müll; Bauschutt oder andere Materialien werden auf Veranlassung der Bauleitung ohne weitere Mahnung zu Lasten der Verursacher beseitigt.

Der Müll sowie das Abbruchmaterial ist nach den Vorgaben des Landkreises Fürstenfeldbruck zu entsorgen.

## B.16 Winterbaumaßnahmen
B.16 Winterbaumaßnahmen
Der Einsatz von Tausalzen im gesamten Arbeitsbereich des AN ist ausdrücklich untersagt!!

## B.17 Arbeitssicherheit / SIGEKO
B.17 Arbeitssicherheit / SIGEKO

Bei der Durchführung der Arbeiten sind die einschlägigen Gesetze, Verordnungen, EG-Recht, Arbeitsstättenrichtlinie und Technischen Regeln sowie Vorschriften, Regeln und  Informationen der Berufsgenossenschaften zu berücksichtigen. Gemäß der "Verordnung für Sicherheit und Gesundheitsschutz auf Baustellen (BaustellV) vom 10.06.1998 hat der AG einen Koordinator bestellt (§ 4 BaustellV).
Der Koordinator wird seine Aufgaben nach der BaustellV wahrnehmen. Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.
Ferner wird der Koordinator durch regelmäßige Begehung der Baustelle die sicherheitstechnischen Einrichtungen und Schutzmaßnahmen des AN überprüfen. Soweit der Koordinator sicherheitstechnische Mängel auf der Baustelle feststellt, wird er den AN und AG in schriftlichen Berichten und / oder mündlicher Form unterrichten.

Der AN ist verpflichtet, die festgestellten Mängel unverzüglich zu
beheben. Der AN hat für den Koordinator nach der BaustellV einen Ansprechpartner, Sicherheitsbeauftragter des AN für die Baustelle, sowie einen Ersthelfer zu benennen, der für die Erfüllung der erforderlichen Maßnahmen  auch von eventuellen Nachunternehmern verantwortlich ist.
Sämtliche vorstehenden Leistungen, Maßnahmen und auftretenden Erschwernisse, die sich nach der BaustellV für den AN ergeben, sind in die Baustelleneinrichtungspauschale einzukalkulieren.

Grundsätzlich gelten neben den UVV auch alle einschlägigen staatlichen Gesetze Verordnungen, Richtlinien und Technischen Regeln wie z. B. folgende Vorschriften und Verordnungen:

Arbeitsschutzgesetz ArbSchG
Arbeitssicherheitsgesetz AsiG
Arbeitszeitgesetz ArbZG
Arbeitsstättenverordnung ArbStättV
Gefahrstoffverordnung GefStoffV
Biostoffverordnung BioStoffV
Betriebssicherheitsverordnung BetrSichV
Baustellenverordnung BaustellV
udgl.

Der AG plant regelmäßige, voraussichtlich vierteljährliche übergeordnete Besprechungen und Begehungen zur Baustellensicherheit gemeinsam mit SiGeKo, Bauleitung des AG, Vertretern der BG Bau und des Gewerbeaufsichtsamtes. Zumindest der Sicherheitsbeauftragte des AN für die Baustelle hat daran verpflichtend teilzunehmen. Ein Zeitbedarf von ca. drei Stunden je Termin ist miteinzukalkulieren.

Baustellenverordnung:
Alle an der Maßnahme beteiligten Firmen sind verpflichtet, die Baustelle gem. den Bestimmungen der Baustellenverordnung zu betreiben und dies für ihre eigenen Gewerke eigenständig zu überwachen. Verstöße anderer Firmen dagegen sind dann der Objektüberwachung anzuzeigen, wenn das eigene Gewerk betroffen ist.
Bei der Durchführung der Arbeiten sind die einschlägigen Gesetze, Verordnungen, EG-Recht,Arbeitsstättenrichtlinie und Technischen Regeln sowie Vorschriften, Regeln und Informationen der Berufsgenossenschaften zu berücksichtigen.
Gemäß der "Verordnung für Sicherheit und Gesundheitsschutz auf Baustellen (BaustellV) hat der AG einen Koordinator bestellt (§ 4 BaustellV).

Gefährdungsbeurteilung:
Vor Aufnahme der Arbeiten ist die gemäß § 5 ArbSchG für das Bauvorhaben zu erstellende Gefährdungsanalyse der Objektüberwachung und dem SiGe-Koordinator nach BaustellV
vorzulegen.

Arbeitssicherheit, Gesundheitsschutz:
Der Auftragnehmer hat alle zur Sicherung der Baustelle nach den gesetzlichen Unfallverhütungsvor-schriften der BG BAU, der Gewerbeaufsicht und den Vorschriften der Versicherungen erforderlichen oder sonstigen Maßnahmen unter eigener Verantwortung und zu jeder Zeit auszuführen oder diese zu veranlassen.

## B.18 Mitteilung von Bauunfällen
B.18 Mitteilung von Bauunfällen

Der Auftragnehmer hat Bauunfälle, bei denen Personen- oder Sachschäden entstanden sind, dem Auftraggeber unverzüglich mitzuteilen.

## B.19 Anwendung von Arbeitsverfahren
B.19 Anwendung von Arbeitsverfahren
Die Überwachung der ordnungsgemäßen Anwendung der Arbeitsverfahren durch die  Arbeitgeber erfolgt durch die zuständigen Objektüberwacher und den SiGe-Koordinator. Entsprechende Nachweise sind  insbesondere bei der Abweichung von Normalverfahren vor Aufnahme der Arbeiten mit der  Objektüberwachung und mit dem SiGeKo dokumentiert abzustimmen. (Koordination der Überwachung gem. RAB 30 Punkt 3.2)

## B.20 Schutzmaßnahmen
B.20 Schutzmaßnahmen
Der Auftragnehmer hat seine Leistungen und die ihm zur Ausführung übergebenen Gegenstände bis zur Abnahme vor Beschädigungen, Verschmutzung, Diebstahl sowie vor Winterschäden und ungünstigen Witterungseinflüssen aller Art zu schützen. Schutzmaßnahmen sind vom Auftragnehmer laufend auf ihre Funktionsfähigkeit zu überprüfen und ggf. zu erneuern.

Schutz bestehender Flächen im Baugelände

Bestehende Vegetationsflächen innerhalb der Baustelle, wie

-  Wurzelbereiche von Bäumen bis zu einem Meter außerhalb der Kronentraufe
-  Pflanzflächen
-  Rasen- und Wiesenflächen

dürfen nicht befahren werden. Materiallagerung auf bestehenden Vegetationsflächen ist nicht zulässig.

Zufahrtswege, Nebenflächen und Einrichtungen sind vor Verschmutzung oder Beschädigung zu schützen.

## B.21 Sicherheitseinrichtungen
B.21 Sicherheitseinrichtungen
Die Baustelleneinrichtung einschl. dem Vorhalten der nach BGV A5 (früher VBG 109) erforderlichen Erste Hilfe Einrichtungen und der nach ZH1/201 benötigten Feuerlöscher sind, soweit nicht anders beschrieben, in die EP einzurechnen und werden nicht in einer gesonderten Position vergütet.
Insbesondere:
- Schutzausrüstung, z.B. Schutzhelme, Schutzschuhe
- Erste-Hilfe Ausrüstung
- Feuerlöscher
- Absturzsicherungen, Schutznetze, Anseilsicherungen
- Geländer, Abdeckungen und Umwehrungen von  Öffnungen, weitere Gerüste

## B.22 Geräte / Fahrzeuge
B.22 Geräte / Fahrzeuge
Die eingesetzten Geräte und Fahrzeuge müssen die gültigen Zulassungen aufweisen. Die Unfallverhütungsvorschriften, und Auflagen des Landratsamtes bzw. GAA sind einzuhalten
und dem Angebot zu Grunde zu legen.

## B.23 Elektrische Geräte
B.23 Elektrische Geräte
Elektrische Geräte (auch Baustromverteiler) sind gemäß den gesetzlichen Vorgaben regelmäßig zu prüfen. Die Prüfung der auf der Baustelle verwendeten Geräte ist der Bauleitung und dem SiGe-Koordinator in geeigneter Art und Weise schriftlich nachzuweisen. Geräte ohne gültige Prüfung dürfen nicht betrieben werden und sind unverzüglich von der Baustelle zu entfernen.

## B.24 Ersthelfer
B.24 Ersthelfer
Vor Beginn der Arbeiten sind ausreichend viele dauerhaft auf der Baustelle anwesende Ersthelfer zu benennen. Ein gültiger Nachweis über die Ausbildung zum Ersthelfer und die Beauftragung ist der Objektüberwachung und dem SiGe-Koordinator vor Beginn der Arbeiten schriftlich zu übergeben.

## B.25 Schutzvorkehrungen bei Schweißarbeiten
B.25 Schutzvorkehrungen bei Schweißarbeiten
Bei Feuerarbeiten wie Schweißen, Schneiden, Löten sind die Vorschriften gemäß BGV A 1 §43 und BGV D 1 § 30 ohne zusätzliche Vergütung genauestens einzuhalten. Entfernen sämtlicher brennbarer Gegenstände und Stoffe in ausreichendem Abstand und soweit erforderlich auch in angrenzenden Räumen abdecken der gefährdeten brennbaren Gegenstände, z.B. Holzbalken, Holzwände und Fußböden, Kunststoffteile usw. Abdichten der Öffnungen, Fugen und Ritzen und sonstigen Durchlässen mit nichtbrennbaren Stoffen, Entfernen von entflammbaren Umkleidungen und Isolierungen.
Auf die jeweils erforderlichen Brandwachen wird ausdrücklich hingewiesen. Die Erlaubnis für diese Arbeiten ist vor Ausführung der Arbeiten bei der Objektüberwachung und dem SiGe-Koordinator einzuholen. Die aufgeführten Sicherheitsmaßnahmen sind durchzuführen. Die Unfallverhütungsvorschriften der Berufsgenossenschaften (VBG 1 Paragraph 43, 44 sowie VBG 15), die Landesverordnungen zur Verhütung von Bränden und die Sicherheitsvorschriften der Versicherer sind zu beachten.
Bei Flexarbeiten ist insbesondere der Schutz von Verglasungen oder Alu / Stahlprofilen zu beachten.

## B.26 Arbeitsmedizinische Untersuchungen
B.26 Arbeitsmedizinische Untersuchungen
Sind für auszuführende Arbeiten bei dieser Baumaßnahme spezielle Arbeitsmedizinische Untersuchungen notwendig, so sind diese der Objektüberwachung und dem SiGe-Koordinator vor Aufnahme der Arbeiten schriftlich nachzuweisen.

## B.27 Nichtraucherschutz / Alkoholverbot
B.27 Nichtraucherschutz / Alkoholverbot
Auf der Baustelle herrscht innerhalb des Bauzauns grundsätzlich Alkohol- und Rauchverbot (u.a. vorbeugender Brandschutz). Der Auftragnehmer hat Personen, bei denen der begründete Verdacht auf Alkohol- und Drogeneinfluss besteht, unverzüglich von der Baustelle zu entfernen. Der Bauherr behält sich vor, solchen Personen dauerhaft Baustellenverbot zu erteilen.

## B.28 Firmenangehörige
B.28 Firmenangehörige

Der Auftragnehmer einschließlich seiner Nachunternehmer hat sicherzustellen, dass die jeweils auf der Baustelle eingesetzten Arbeitnehmer sich jederzeit als Firmenangehörige - etwa durch Ausweise (an Kleidung geheftet und von außen gut erkennbar), Ausrüstung oder Kleidung mit Firmenaufschrift - ausweisen können.

## B.29 Besichtigungen durch Dritte
B.29 Besichtigungen durch Dritte
Die Besichtigung von Baustellen durch Dritte bedarf der vorherigen Zustimmung des Auftraggebers.

## B.30 Baustellenbesprechungen
B.30  Baustellenbesprechungen
Baustellenbesprechungen (Firmen-Jour-Fix finden voraussichtlich einmal wöchentlich statt.
Die Teilnahme des verantwortlichen Bauleiters ist vertraglich bindend.
Von der Objektüberwachung werden über sämtliche Besprechungen Niederschriften aufgestellt und nur offizielle Niederschriften haben Gültigkeit.
Eventuelle Einwendungen müssen vom Auftragnehmer innerhalb von 3 Tagen nach Erhalt der Niederschrift erfolgen (Datum des Email - Versanddatum)
Nach Ablauf dieser Frist gilt der Inhalt der Niederschrift als vom Auftragnehmer anerkannt.

## B.31 Bautagesberichte
B.31  Bautagesberichte
Bautagesberichte bzw. Bautagebuch sind täglich zu führen und von der objektüberwachenden Bauleitung unaufgefordert zur Kenntnisnahme, Prüfung und weiteren Disposition unaufgefordert wöchentlich vorzulegen und abzeichnen zu lassen.
Etwaige Abweichungen von Festlegungen aus o.g. Arbeitsbesprechungen sind in dem Bericht festzuhalten und zu begründen.
Die Zusendung ist unaufgefordert wöchentlich durchzuführen.

Der Auftragnehmer hat dem Auftraggeber in geeigneter Form über den Personal- und Geräteeinsatz, Materiallieferungen, die Arbeitsleistungen, den Arbeitsfortschritt und über besondere Vorkommnisse aktuell zu berichten.
Hierzu zählen auch Begehungen mit der Berufsgenossenschaft und dem Gewerbeaufsichtsamt.
Dem Auftraggeber sind alle Unfälle, Erste Hilfe - Fälle und Schadensfälle unverzüglich mitzuteilen.

In den Berichten sind u.a. aufzunehmen:
- Name der Firma und Baustelle
- fortlaufende Nummerierung
- Datum
- Temperatur um 7.00 Uhr, windgeschützte Stelle
- Witterungsverhältnisse
- Anzahl der Arbeitnehmer nach Lohngruppen
- Maschineneinsatz
- ausgeführte Leistung mit Ortsangabe (Geschoss / Achsen)
- besondere Maßnahmen und Vorkommnisse
- Anweisungen der Objektüberwachung und des SiGe-Koordinators
- Unterschrift des Bauleiters des AN

## B.32 Baustellenüberwachung mittels Kamera
B.32 Baustellenüberwachung mittels Kamera
Der Auftraggeber plant, die Baustelle bzw. den Bauablauf mittels einer Kamera zu überwachen und zu
dokumentieren. Die damit einhergehenden rechtlichen Belange (u.a. Datenschutz) werden vom Auftraggeber berücksichtigt und eingehalten.

## B.33 Ausführungsunterlagen / PKS
B.33  Ausführungsunterlagen
Der AG hat für das Projekt ein Projekt-Kommunikationssystem (PKS) zum Austausch von Plänen und Dokumenten eingerichtet. Die Nutzung des PKS ist verbindlich und erfolgt kostenlos. Die Planverteilung
erfolgt digital durch den Objektplaner über dieses vom AG gestellte PKS. Bei der Einstellung von Plänen
und anderen projektrelevanten Unterlagen in das PKS wird eine Email mit dem entsprechenden Link auf
das PKS versendet. Alle Planzeichnungen und Unterlagen sind dann vom AN selbständig vom Server
herunterzuladen. Zusätzlich verpflichtet sich der AN arbeitstäglich den Projektraum auf neu eingestellte
Dokumente und Pläne zu prüfen (Holschuld).
Paus- und Kopierkosten - bzw. Planvervielfältigungskosten jedweder Art - werden bis einschließlich dem
sechsten Planindex nicht vergütet. Für die Angebotskalkulation ist seitens des AN davon auszugehen,
dass die Kosten für bis zu sechs Planindizes ohne weitere Vergütung durch den AN zu tragen sind. Wird
die angegebene Zahl der Indizes von sechs überschritten, übernimmt der AG die Paus- und Kopierkosten
für alle nachfolgenden Indizes für bis zu zwei Abzüge pro Planzeichnung.

## B.34 CAD-Vorgaben
B.35 CAD-Vorgaben
Alle Planunterlagen des AN sind als PDF und zusätzlich als DWG zu übergeben.

## B.35 Bauleistungen im Stundenlohn
B.36 Bauleistungen im Stundenlohn

Bauleistungen im Stundenlohn dürfen nur auf besondere Anordnung der Bauleitung ausgeführt werden.
Die Tarifgruppe muss dem Grad der Arbeiten entsprechen.

Fahrtkosten und Transportmittel werden bei gesondert angeordneten Regiearbeiten arbeitstäglich nur 1x erstattet. Die Erstattung entfällt bei gleichzeitiger Anwesenheit für sonstige LV und Nachtragsarbeiten.

Die Freigabe von Stundenlohnarbeiten muss vor deren Beginn angefragt werden. Ohne diese Freigabe sind Stundenlohnarbeiten nicht rechtswirksam. Die Untergrenze der Stunden hierfür wird im Bietergespräch abgeklärt.

Die Abzeichnung der Belege von Auftraggeber Seite kann von dem mit der Objektüberwachung beauftragten Büro erst nach Freigabe erfolgen. Die Rapporte sind arbeitstäglich aufzustellen und wöchentlich der Objektüberwachung vorzulegen.

Geräte und Fahrzeuge:
Die jeweiligen Verrechnungssätze für Geräte und Fahrzeuge müssen sämtliche Aufwendungen für den Einsatz, insbesondere für das Vorhalten und für Betriebsstoffe enthalten. Vorausgesetzt wird der Einsatz eines hierfür geschulten und zahlenmäßig erforderlichen Personals. Eine Vergütung für höher qualifizierte Arbeitskräfte, als erforderlich, wird nicht gewährt.

Baustoffe:
Die jeweiligen Verrechnungssätze für Baustoffe müssen die Lieferung frei Baustelle einschließlich dem Transport zur Verwendungsstelle und dem Abladen sowie alle Zuschläge enthalten.

## B.36 Urkalkulation
B.36 Urkalkulation

Der Auftragnehmer hat die seinem Angebot zugrunde liegende Urkalkulation auf Verlangen der Vergabestelle innerhalb von sechs Werktagen in einem verschlossenen Umschlag beim Auftraggeber zu hinterlegen. Der Umschlag ist deutlich mit der Aufschrift

"URKALKULATION"
Neubau Realschule Hohenbrunn
mit Zweifachsporthalle und Freisportflächen
und dem Zusatz des jeweiligen Gewerks sowie dem Firmenstempel zu versehen.

Die Kalkulation bleibt bis zur vollständigen Abwicklung des Vertrages in Verwahrung des Auftraggebers und wird nur in Beisein des Auftragnehmers geöffnet. Bei Vereinbarung von Zusatzleistungen oder bei Preisprüfungen kann der Auftraggeber die Einsichtnahme in die Urkalkulation verlangen.

## B.37 Normenabweichungen
B.38 Normenabweichungen
(Nur zu beachten im offenen Verfahren bei EU weiten offenen Angebotsaufforderungen, sonst Entfall dieses Punktes)

Falls im Leistungsverzeichnis bei der Verwendung von technischen Spezifikationen auf Normen (DIN, EN etc.) Bezug genommen wird, kann auch der Norm gleichwertig angeboten werden.
Die Gleichwertigkeit ist bei Angebotsabgabe gesondert nachzuweisen.
Die LV-Positionen, in denen von den Normen abgewichen wird, sind mit der Angebotsabgabe explizit anzugeben.

Der Nachweis der Gleichwertigkeit liegt diesem Angebot bei.

## C - ZUSÄTZLICHE TECHNISCHE VERTRAGSBEDINGUNGEN (GEWERKESPEZIFISCH)

## C.01 Art und Umfang der Leistungen, Angebot des Bieters
C.01.1 Art und Umfang der Leistungen

Die Leistung umfaßt:

- Einrichten und Räumen der Baustelle einschl. der Geräte für dieses Gewerk und dergleichen, sowie deren Vorhaltung
- Stahlbauarbeiten / Metallbauarbeiten nach DIN 18360 und DIN 18335
- Tischlerarbeiten nach DIN 18355
- Beschlagsarbeiten nach DIN 18357
- Gegenstand dieses Bereiches sind auch Verglasungsarbeiten für Festverglasungen und Glasausschnitte in Türen sowie deren Herstellung, Lieferung und Montage. Die Verglasung ist als ballwurfsichere Verglasung auszuführen und muss VOB - DIN 18 361 Verglasungsarbeiten entsprechen.
- Sportstätten nach DIN 18032
- Bautoleranzen nach DIN 18202
- sämtl. DIN und DIN EN für Metallwerkstoffe, Stahlprofile und Holzwerkstoffe
- exakte Aufmessarbeiten für alle Bereiche der Prallwand einschl. Türöffnungen
- Erstellen eines Türpositionsplanes mit allen wesentlichen Maßen
- Erstellen von wesentlichen Detailskizzen in diversen  Anschlussbereichen wie Zargen, Verglasungen,  Geräteraumtore, Freigabe durch Architekturbüro / Vertreter des AG
- Herstellung und Lieferung auf die Baustelle, Einbau, Montagen, Befestigungen und Schweißungen vor Ort
- exakte Überprüfung der Wandfluchten sowie der Rohdhöhen
- lot- und winkelrechtes, verwindungsfreies Versetzen der Zargen und Bodenschienen unter Beachtung
des Meterrisses
- Alle Verstärkungen und Maueranker usw. sind in die Einheitspreise einzurechnen, einschl. sämtlicher Befestigungsmittel, Schrauben, Verklebungen, Verdübelungen usw.Herstellen der Meterrisse nach Vorgabe der Bauleitung.

- Schützen der Leistung vor nachfolgenden Gewerken
- Stundenlohnarbeiten für nicht vorhersehbare  Arbeiten
Die Fertigstellung der Wandverkleidung im Bodenbereich erfolgt nach Beendigung des Sportbodens.
Für die Anschlussarbeiten sind diese Bodenteilbereiche durch geeignete Maßnahmen ausreichend zu schützen. Dies ist in die Einheitspreise miteinzukalkulieren.

sowie:
- alle geltenden Normen und Regelungen für die auszuführenden Leistungen

Es gilt die VOB/C in Ihrer neusten Fassung für alle beschriebenen Arbeiten und Gewerke, sowie alle in diesem Zusammenhang anwendbaren DIN- und EN-Normen

Ergänzend dazu gelten:

Bayerische Bauordnung,
Unfallverhütungs- und Brandschutzvorschriften,
alle auf Kindergärten, Horte und Schulen bezogenen Sicherheitsregeln und
die Vorschriften der KUVB in der derzeit gültigen Fassung.
Diese sind eigenverantwortlich einzuhalten und können auf Anfrage mitgeteilt werden.

C.01.2 Angebot des Bieters

Die Angebotspreise gelten für die fertige Ausführung der ausgeschriebenen Leistung, einschließlich notwendiger Sicherungsmaßnahmen, Transporte zur Ausbau- und Einbaustelle, Herstellung / Lieferung und Montage, Vorhaltung, Rückbau und Abtransporte udgl..

Maße:
Alle ausgeschriebenen Maße sind ca. Angaben, die Maße sind exakt vor Ort zu überprüfen

Es gilt die VOB/C in ihrer neusten Fassung für alle beschriebenen Arbeiten und Gewerke, sowie alle in diesem Zusammenhang anwendbaren Normen.

Die in der ZTV genannten formalen, technischen Anforderungen an die hier ausgeschriebenen Leistungen sind in die Hauptpositionen mit einzukalkulieren, sofern sie nicht in gesonderten Positionen ausgewiesen sind.
Die ausgeschriebenen Arbeiten sind grundsätzlich nach den "Allgemein Anerkannten Regeln der Technik" auszuführen.

Die der Ausschreibung beiliegenden Pläne und Unterlagen sind ebenso bei der Kalkulation zu berücksichtigen - diese sind jedoch nicht zur Bauausführung freigegeben. Zur Ausführung freigegebene Unterlagen, Pläne, Details hat der AN nach einer Beauftragung anzufordern.

## C.02 Ausführung allgemein
C.02.1 Bauablaufplanung

Der zeitliche Ablauf der Leistungen des Auftragnehmers (AN) ist durch die in den Besonderen Vertragsbedingungen (FB 214.H) festgelegten Vertragsterminen festgelegt. Der AN ist verpflichtet, auf Grundlage dieser Einzelfristen einen detaillierten Baufristenplan einschließlich Kapazitätsplanung über seine vertraglichen Leistungen zu innerhalb von 14 Tagen nach Auftragserteilung zu erstellen, anhand dessen die Einhaltung der Vertragsfristen und Berücksichtigung der Randbedingungen zum Bauablauf nachgewiesen und überwacht werden können.

Aus dem Baufristenplan muß folgendes hervorgehen:
- Vorleistungen anderer als Voraussetzung für den Beginn,
- Reihenfolge und Ablaufgeschwindigkeiten in wesentlichen Vorgängen,
- Schnittstellen zu anderen Gewerken,
- bauteilgegliederte Taktungen,

Die Ablaufgeschwindigkeiten und Reihenfolgen müssen mit den Fachbauleitungen abgestimmt  werden und deren Zustimmung erhalten. Die Arbeiten können ggf. nur abschnittsweise ausgeführt und fertig gestellt werden.
Sämtliche Mehraufwendungen aus zeitlich versetzten Arbeiten und separaten Anfahrten sind in die Einheitspreise einzurechnen und werden nicht gesondert vergütet.
Die festgelegten Abläufe werden Basis der Ausführung. Anpassungen und Korrekturen des Ablaufplanes können nur gemeinsam mit der Objektüberwachung festgelegt werden und müssen die übrigen Belange der Baustelle ausreichend berücksichtigen. Anpassungen des Detailablaufes sind nur dann zulässig, wenn die vertraglich vereinbarten Rahmentermine hierdurch nicht berührt werden. Bei  erkennbaren Abweichungen können durch die Objektüberwachung Terminanpassungen und besondere Maßnahmen verlangt werden. Die Einhaltung des vereinbarten Ablaufplanes ist dem AG durch den AN regelmäßig schriftlich nachzuweisen.

Die Festlegungen des Auftraggebers, z.B. zur baufachlichen oder terminlichen Koordinierung mit den übrigen Leistungsbereichen, sind zu berücksichtigen. Auf Anforderung der Objektüberwachung (z. B. Änderung der Vertragsfristen, erheblichen Abweichungen von sonstigen Festlegungen etc.) ist der Plan durch den AN unverzüglich - spätestens innerhalb von 5 Arbeitstagen - zu überarbeiten.

C.02.2 Ausführung allgemein

Qualität
Der Bauherr legt allergrösten Wert auf hohe Qualität bei der Ausführung und fordert diese auch ein.

Es dürfen nur geprüfte und zugelassene Geräte und Arbeitsmittel auf der Baustelle verwendet werden.

Erforderliche Hilfskonstruktionen, Transportmittel etc. sind vom Auftragnehmer zu stellen. Für Transport und Montage vor Ort sind geeignete Hebezeuge, Pumpen etc. einzusetzen.

Die Transportwege sind eigenverantwortlich zu prüfen, Erschwernisse aus dem Transport werden nicht gesondert vergütet; sie sind in die Einheitspreise einzurechnen.

Darüber hinaus gehören auch ohne zusätzliche Vergütung insbesondere nachfolgende Maßnahmen zum Leistungsumfang des AN:

- Planung, Abstimmung und Ausführung sämtlicher Baubehelfe, Provisorien, erforderliche Baustellenorganisation,
- Koordination und Überwachung aller Leistungen des AN und seiner eventuellen Nachunternehmer,
- Koordination und Überwachung aller Sicherungsbelange auf und im Umfeld der Baustelle
- Die Arbeitsbereiche sind arbeitstäglich aufzuräumen, Schutt ist zu beseitigen.

C.02.3 Nachweise, Güten

Für alle Baustoffe, bei denen Forderungen nach besonderen Klassifizierungen bestehen, sind rechtzeitig Prüfzeugnisse, Zulassungsbescheide, Prüfberichte etc. dem AG bzw. seiner Objektüberwachung vorzulegen bzw. "auf Verlangen" vorzulegen.

Für die Güte und einwandfreie Beschaffenheit der zur Verwendung kommenden Materialien, einschl. der von Nachunternehmern verwendeten, haftet allein der AN. Vom AG zurecht beanstandetes Material ist kostenlos zu entfernen.

Für Verzögerungen, die aufgrund mangelhafter Eigenschaften und vertragswidriger Bauteile entstehen, haftet der AN.

C.02.4 Toleranzen

Die Festlegung und Feststellung der zulässigen Bautoleranzen von Leistungen nach Positionstext und nach Aufwand (Stundenlohnarbeiten) erfolgt nach:

DIN 18201  Toleranzen im Bauwesen
DIN 18202  Toleranzen im Hochbau
DIN 18203  Toleranzen im Hochbau

C.02.5 Ausführungsunterlagen vom AG für den AN

Die der Ausschreibung beiliegenden Pläne und Unterlagen sind ebenso bei der Kalkulation zu berücksichtigen - diese sind jedoch nicht zur Bauausführung freigegeben.

## C.03 Schutz bestehender Flächen
C.03 Schutz bestehender Flächen

Zufahrtswege, Nebenflächen und Einrichtungen sind vor Verschmutzung oder Beschädigung zu schützen und in einem verkehrssicheren Zustand zu halten.

Öffentliche Verkehrsflächen (Straße/ Radweg/ Gehweg) sind mehrmals täglich und nach Bedarf von Verschutzung zu reinigen (innerhalb des Baufeldes).

Im Gebäudeinneren ist bei der Ausführung der Arbeiten besondere Rücksicht auf oberflächenfertige Sichtbeton- und Holzflächen zu nehmen. Diese sind vor Ausführungsbeginn mit geeigneten Maßnahmen vor Verschmutzung und Beschädigung zu schützen. Schutzmaßnahmen sind nach Abschluß der Ausführung rückstandslos zu entfernen (Abrechnung in Position  "Schutzabdeckung Wände/ Stützen Sichtbeton bzw. Holz").

## C.04 Dokumentation
C.04 Dokumentation

Der AN hat nach Abschluss der Arbeiten eine Dokumenation zu übergeben:
Zu Inhalt und Form siehe eigene Position Dokumentation

## C.05 Einmessung
C.05 Einmessung

Der AN erhält bauseits eine Längs-, eine Querachse sowie einen Höhenfestpunkt. Alle weiteren Einmessarbeiten sind Nebenleistung des AN.

## C.06 Abkürzungen
C.06 Abkürzungen

Verzeichnis der im LV verwendeten Abkürzungen:

AG =  Auftraggeber
AN =  Auftragnehmer gem. dieses LVs
OUE = OÜ =  Objektüberwachung des AG
PKS = Projektkommunikationssystem
BVB = Besondere Vertragsbedingungen
d = Tag
FPO = Flexible Polyolefine
ggf = gegebenenfalls
h = Stunden
KW = Kalenderwoche
LV = Leistungsverzeichnis,
m = Meter
m2 = Quadratmeter
m3 = Kubikmeter
mMt = Meter x Monat
mWo = Meter x Woche
Mt = Monat
PEHD = Polyethylen High Density
Stb = Stahlbeton
Stk = Stück
t = Tonne (= 1.000,00 kg)
ZTV = Zusätzliche Technische Vertragsbedingungen

## C.07 Anlagenverzeichnis
C.07 Anlagenverzeichnis
Dem Leistungsverzeichnis liegen die nachfolgend aufgeführten Planunterlagen in digitaler Form bei. Bei sämtlichen Planbeilagen ist der angegebene Maßstab auf Richtigkeit zu prüfen. Die der Ausschreibung beiliegenden Pläne und Unterlagen sind vom Bieter zu beachten, jedoch nicht für den AN zur Bauausführung freigegeben.
Unterlagen zur Ausführung erhält der AN nach Auftragsvergabe.

Hinweise zu den Urheberrechten:
Für Abbildungen, Texte und Unterlagen dieser Angebotseinholung bestehen Urheber- und Eigentumsrechte. Diese Abbildungen, Texte und Unterlagen dürfen nicht ohne schriftliche Erklärung des Urhebers oder des Eigentümers verwendet oder vervielfältigt werden - außer zur Erstellung eines Angebotes für das ausgeschriebene Gewerk.

Anlagen

1. BE-Pläne
RH_5_ARC_BTX_BE_LA_513-105_01_V
RH_5_ARC_BTX_BE_LA_513-205_00_V

2. Grundrisse
RH_5_ARC_BTC_GR_EG_522-300_02_F
RH_5_ARC_BTC_GR_UG_521-300_02_F
RH_5_ARC_BTX_GR_EG_522-000_02_F
RH_5_ARC_BTX_GR_UG_521-000_02_F

3. Schnitte
RH_5_ARC_BTAC_SN_L1_535-000_02_F
RH_5_ARC_BTAC_SN_L2_536-000_01_F
RH_5_ARC_BTBC_SN_Q1_531-000_01_F

4. Ansichten
RH_5_ARC_BTC_AN_XX_540-300_00_V
RH_5_ARC_BTX_AN_SW_542-000_01_V

5. Übersichten
Innenansichten, Sporthalle RH_5_ARC_BTC_PW_AN_568-302_00_V

Linierung, Sportboden
RH_5_ARC_BTC_PW_UG_568-301_00_V

Sportgeräte
RH_5_ARC_BTC_PW_UG_568-303_00_V

Raumgerüst
RH_5_ARC_BTC_GA_SN_572-301_00_V

Bodenbelag
RH_5_ARC_BTX_ES_UG_562-001_00_V

Estrich
RH_5_ARC_BTX_ES_UG_576-001_00_V

Türpuffer UG
RH_5_ARC_BTX_IT_UG_561-210_00_V
6. Details
RH_5_ARC_BTC_PW_DT_610-301_00_V
RH_5_ARC_BTC_PW_DT_610-302_00_V
RH_5_ARC_BTC_PW_DT_610-303_00_V
RH_5_ARC_BTC_PW_DT_610-304_00_V
RH_5_ARC_BTC_PW_DT_610-305_00_V
RH_5_ARC_BTC_PW_DT_610-306_00_V
RH_5_ARC_BTC_PW_DT_610-307_00_V
RH_5_ARC_BTC_PW_DT_610-308_00_V
RH_5_ARC_BTC_PW_DT_610-309_00_V
RH_5_ARC_BTC_PW_DT_610-310_00_V
RH_5_ARC_BTC_PW_DT_610-311_00_V
RH_5_ARC_BTC_PW_DT_610-312_00_V

## D - GRUNDBESCHRIEBE UND LEISTUNGSPOSITIONEN

## 3211 Tischlerarbeiten - Prallwand
Datum: 04.03.2026

### Bereich 1 BAUSTELLENEINRICHTUNG

#### Abschnitt 1.1 Baustelleneinrichtung

*Hinweis: Kalkulationshinweis zu Entsorgung von Abfällen*
Punkt B15. Bauschutt/Abfall - Entsorgungskonzept in den LV-Vorbemerkungen unter B - ZUSÄTZLICHE ALLGEMEINE VERTRAGSBEDINGUNGEN ist zu beachten und in die Einheitspreise einzurechnen.

**1.1.1 Baustelleneinrichtung**
*** Pauschalposition
Heranschaffen, Aufstellen, Abbau und Abtransport aller
zum reibungslosen Baubetrieb erforderlichen Geräte,
Maschinen, Bauwagen, Aufenthalts-/ Material-Container, Rüstungen u. a.

Die Nutzung der Baustelle, besonders der Platzbedarf
für Materiallieferungen, Containeraufstellung ist in
jeder Phase mit der Bauleitung abzustimmen.

Einschließlich Vorhaltung für die erforderliche eigene
Bauzeit.

Absperrbare Räume zur Lagerung von Material und Geräten
können vom Auftraggeber nicht zur Verfügung gestellt
werden.
Für den Betrieb von elektrischen Geräten stehen je
Geschoß Baustrom-Etagenverteiler bauseits zur
Verfügung.
Menge: 1,000 psch

**1.1.2 Zulage aufgrund eingeschränkten Arbeitsraums**
*** Pauschalposition
Hinweis zur Baustellensituation:
Bauseits steht für Deckeninstallationen sowie Deckenarbeiten ein Raumgerüst bereit, das den zur Montage der Prallwand erforderlichen Arbeitsraum über den gesamten im Bauzeitenplan vorgesehenen Ausführungszeitraum an allen vier Wändflächen auf eine Raumtiefe von ca. 1 m einschränkt.

Folgen für die Ausführung:
Der hierdurch entstehende zusätzliche Aufwand für Baustelleneinrichtung, Materialtransport, Handhabung und Montage, soweit dieser über den üblichen Umfang der als Nebenleistung geltenden Leistungen hinausgeht, ist im EP abgegolten.
Menge: 1,000 psch

### Bereich 2 ALLGEMEINES/ PLANUNG/ PRÜFUNG

#### Abschnitt 2.1 Dienstleistungen

**2.1.1 Aufstellen Bauzeitenplan**
Aufstellen Bauzeitenplan
Erstellen eines detailierten Bauablaufplans / Baufristenplanes auf Grundlage der Vertragsfristen für die Ausführung der Arbeiten gemäß ZTV Ziffer C.02.

für alle Bauteile - getrennt dargestellt.
Aus dem Baufristenplan muß folgendes hervorgehen:
- Vorleistungen anderer als Voraussetzung für den Beginn,
- Randbedingungen der Ausführung,
- Vorlaufzeiten für Aufmaße und Werkstattplanung, sowie für Statik und (falls erforderlich) für Zustimmungen im Einzelfall, einschl. der erforderlichen Prüfzeiträume
- Lieferfristen für Materialbestellungen und Fertigungszeiträume
- Enthalten sein müssen weiterhin der Personaleinsatz je Kalenderwoche mit Kapazitätsangaben
- Zeiträume für Feinmontagen und Fertigstellungsarbeiten
- Reihenfolge und Ablaufgeschwindigkeiten in wesentlichen Vorgängen,
- Schnittstellen zu anderen Gewerken,
- Kapazitätsplan,
- Bauteilgegliederte Taktpläne
Der Bauzeitenplan des AN ist als Balkenterminplan (nach Kalenderwochen) dem AG und der Objektüberwachung vorzulegen (Papierausdruck 3-fach, min. DIN A3 farbig und in Dateiform als pdf). Grundlage hierfür sind die vertraglich vereinbarten Ausführungszeiträume und der Bauzeitenplan des AG.
Einschließlich Übernahme von Korrekturen und Prüfeinträgen des AG und Neuvorlage des freigegebenen Bauzeitenplans wie vor.

Bauzeitenplan aufgeteilt nach Bauteilen, für alle Bauteile.

Der Bauzeitenplan ist spätestens innerhalb von 4 Kalenderwochen nach Auftragserteilung und vor Beginn der Ausführung vorzulegen.
Menge: 1,000 St

**2.1.2 Fortschreibung Bauzeitenplan**
Fortschreibung Bauzeitenplan
Fortschreiben Bauzeitenplan mit soll / ist Vergleich - nur auf ausdrückliche Anordnung des AG.
Menge: 1,000 St

**2.1.3 Dokumentation**
*** Pauschalposition
Dokumentation, Bestandsunterlagen

Erstellen der Dokumentation und der Bestandsunterlagen gemäß ZTV Ziffer 31.6  für alle beschriebenen Leistungen des AN.

Einholung und Zusammenstellung sämtlicher Unterlagen - Prüfzeugnisse, allgemeine bauaufsichtliche Zulassungen, Produktdatenblätter, Unbedenklichkeitsbescheinigungen, Übereinstimmungserklärungen des Systemanbieters und der ausführenden Firma, Fachunternehmererklärung nach BayBO, Nachweise für Brand- und Schallschutzqualitäten, Wartungsbücher, Reinigungsempfehlungen, usw. - und Vorlage spätestens 14 Tage vor der VOB-Abnahme. Ohne vollstänige Vorlage dieser Unterlagen durch den AN kann die Abnahme vom AG verweigert werden.

Alle Dokumente jeweils 3-fach in Papierform in beschrifteten Ordnern abgeheftet und zusätzlich 3-fach auf Datenträger.
Menge: 1,000 psch

**2.1.4 Nachhaltigkeitszertifizierung, DGNB+QNG**
*** Pauschalposition
Nachhaltigkeitszertifizierung, DGNB+QNG

Die Ausführungen unter Ziffer D.01 Nachhaltigkeitszertifizierung, DGNB+QNG sind vom Bieter / Auftragnehmer zu beachten.

Das dieser Ausschreibung beiliegenden Dokumente sind vom
Bieter / AN zu beachten:

RH_Schadstoffe Prallwand_20251214

QNG_Handbuch_Anlage-3_Anhang-313_Schadstoffe_v1-3-korr-14.09.2023.pdf

Nachfolgend aufgeführte Hinweise und Anforderungen sind einzuhalten und umzusetzen.

Nachweise für die Zertifizierung

Für die Einreichung bei der Zertifizierungsstelle sind durch den AN alle erforderlichen Dokumentationsunterlagen und entsprechende Nachweise (z.B. Pläne, Produkt- und Sicherheits-Datenblätter, Erklärungen, Berechnungen u.a.) dem Bauherrn und seinem Zertifizierungs-Koordinator zu übermitteln.

Im Vorfeld ist mit dem Zertifizierungs-Koordinator abzustimmen, welche Art und welcher Umfang die Dokumentation im Detail bedarf.

Prinzipiell ist von allen Mengen größer 10m² / 1St. / 1lfm je LV-Pos. auszugehen.

Die Übergabe aller zertifizierungsrelevante Dokumentationsunterlagen
muss in digitaler Form (PDF, Pläne auch als dwg) erfolgen.

Umweltverträglichkeit und Schadstofffreiheit der verwendeten Baumaterialien sowie alle Angaben zu Risikostoffen sind für die Zertifizierung einzuhalten.

Es ist eine Freigabe durch den Zertifizierungs-Koordinator für alle einzubauenden Produkte und Materialien hinsichtlich der materialökologischer Anforderungen vor der Material-Bestellung einzuholen.

Der AN hat hierzu unverzüglich nach Beauftragung, spätestens jedoch 2 Wochen vor Bestellung, mindestens Produktangaben wie Menge, Einsatzort sowie Produkt- und Sicherheitsdatenblätter und wenn nötig Herstellererklärung / Prüfzertifikat, der Bauleitung und dem Zertifizierungs-Koordinator / dem beauftragten Sachverständigen für Materialökologie unaufgefordert und in digitaler Form zur Verfügung zu stellen.

Die Unterlagen werden dann vom Zertifizierungs-Koordinator / dem beauftragten Sachverständigen für Materialökologie geprüft und die Materialien schriftlich per E-Mail freigegeben. Sollten Materialien nicht den bauökologischen Materialanforderungen entsprechen,  ist der AN verpflichtet, ein kostenneutrales Ersatzprodukt zur Verfügung zu stellen.

Dieses durchläuft dann nochmals den Prüfungsprozess. Aufgrund des Prüfvorganges muss eine Vorlaufzeit zwischen Einreichung und Freigabe der Materialien von mindestens 2 Wochen berücksichtigt werden.

Es dürfen nur Produkte eingesetzt werden, die mit den Zertifizierungs-Anforderungen konform sind und vom Zertifizierungs-Koordinator / dem beauftragten Sachverständigen für Materialökologie freigegeben wurden.

Andernfalls behält sich der AG u.a. vor, die Produkte auf Kosten des AN, austauschen zu lassen und entstehende Folgekosten und Schäden geltend zu machen. Die Bauleitung dokumentiert die Verwendung / den Einbau der Produkte.

Diese Position deckt die Zusammenstellung,  Einreichung und Dokumentation aller Unterlagen
die sich aus den "Anforderungen Zertifizierung DGNB+QNG" gemäß Punkt D.01 ZTV ergeben,
sowie den Aufwand für die erforderlichen Abstimmungsprozesse ab.
Menge: 1,000 psch

**2.1.5 Projektkommunikationssystem**
*** Pauschalposition
Aufwand für die Verwendung des durch den AG zur
Verwendung für sämtlichen projektrelevanten
Schriftverkehr festgelegten/vorgeschriebenen
Projektkommunikationssystems.

Der Aufwand für die vom AG bei Bedarf angebotene
online-Schulung ist hiermit ebenfalls abgegolten.
Menge: 1,000 psch

**2.1.6 Vermessungsarbeiten**
*** Pauschalposition
Vermessen des gesamten Rohbaubestandes für die Planung
der Konstruktionen und das Anfertigen der Werkstattzeichnungen, in Zusammenarbeit und Abstimmung mit Architekt und Bauleitung.
Alle Konstruktionsmaße müssen vom AN eigenverantwortlich an der Baustelle ermittelt werden.

In diese Position ist eine separate Anfahrt mit einzukalkulieren.
Menge: 1,000 psch

**2.1.7 Werk- und Montagezeichnungen**
*** Pauschalposition
Vor Fertigungsbeginn hat der Auftragnehmer Zeichnungen und Beschreibungen aller Ausbauelemente einschl. Unterkonstruktion und unter Angabe sämtlicher Materialien zu liefern.
Diese bedürfen der Freigabe durch den Auftraggeber bzw. seinen Vertreter.

Aus den Darstellungen müssen Konstruktion, Maße, Einbau, Befestigung und Bauanschlüsse der Bauteile sowie die Einbaufolge erkennbar sein
Der Auftragnehmer hat in seinen Werkstattzeichnungen M 1:1, M 1:5, M1:10 jeweils die Schnitte u. Ansichten bzw. Wandabwicklungen darzustellen, zusätzlich sind Übersichtspläne M 1:50 / 1:20 vorzulegen.
Die für diese Arbeiten ausgearbeiteten Zeichnungen und Berechnungen sind entsprechend den in den Verdingungsunterlagen genannten Fristen nach Auftragserteilung als pdf Datei auf der Projektplattform, zur Genehmigung vorzulegen.

Die W+M-Planungen sind inkl. der Zeiten für Bearbeitung, Planvorlagen und Korrekturläufe unter Berücksichtigung von Prüffristen des Prüfstatikers im detailierten Bauzeitenplan durch den AN in Abstimmung mit dem AG mit aufzunehmen.

Werkstattzeichnungen sind zunächst unter Verwendung von Standarddetails gemäß Architektenplanung auf Basis der vorliegenden Planmaße zu erstellen. Nach erfolgtem Aufmaß sind die Pläne dort, wo erforderlich, zu überprüfen und anzupassen.

Werkstattzeichnungen sind spätestens innerhalb von 4 Kalenderwochen nach Auftragserteilung und vor Beginn der Ausführung vorzulegen.
Menge: 1,000 psch

#### Abschnitt 2.2 Planung, Bemusterung

**2.2.1 Unterlagen vor Ausführungsbeginn**
*** Pauschalposition
Umgehend nach Auftragserteilung sind sämtliche Produkt- und Sicherheitsdatenblätter sowie Zulassungen der angebotenen Produkte dem AG vorzulegen und ins Projektkommunikationssystem hochzuladen.

Sämtliche angebotenen Produkte müssen den Vorgaben zur Materialökologie entsprechen.

Entsprechen Produkte nicht den Vorgaben zur Materialökologie, dürfen keinesfalls eingebaut werden. Geschieht dies dennoch, müssen die Produkte auf Kosten des AN ausgetauscht werden.
Menge: 1,000 psch

*Hinweis: Hinweis Muster*
Hinweis Muster

Die folgenden unter diesem Titel aufgeführten Muster sind
innerhalb von 4 Kalenderwochen nach Auftragserteilung in Abstimmung mit dem Auftraggeber vorab zur Bemusterung auf die Baustelle zu liefern bzw. an Musterflächen auf der Baustelle auszuführen.

Die Muster werden nach Abnahme der Leistung bzw. nach Aufforderung durch die OÜ vom AN von der Baustelle wieder abgeholt.

**2.2.2 Handmuster Akustikpaneel**
Muster Akustikpaneel
Höhe x Länge = ca. 50x60cm
wie in nachfolgender LV- Position beschrieben

vorab zur Bemusterung liefern, verschiedene Oberflächen / Farben
Menge: 3,000 Stk

**2.2.3 Muster Klappring-Muschelgriff**
Muster Klappring-Muschelgriff
wie in Ausführungsbeschreibung beschrieben

vorab zur Bemusterung liefern
Menge: 2,000 Stk

**2.2.4 Muster Muschelgriff Geräteraumtore**
Muster Turnhallen-Muschelgriff für Geräteraumtore
wie in Ausführungsbeschreibung beschrieben

vorab zur Bemusterung liefern
Menge: 2,000 Stk

### Bereich 3 PRALLWAND

*Hinweis: Vorlage Prüfzeugnis Ballwurfsicherheit*
Vorlage Prüfzeugnis Ballwurfsicherheit

Für das Prallwandsystem und die Verglasung ist vor dem Einbau ein aktuelles Prüfzeugnis über den Nachweis der Ballwurfsicherheit gemäß DIN 18032-3 vorzulegen. Dabei ist eine Prüfung für die Nutzung der Halle als Ballspielhalle mit luftgefüllten Bällen zu berücksichtigen.

Die Verglasung muss VOB - DIN 18 361 Verglasungsarbeiten entsprechen.

*Hinweis: Teilabnahme der Unterkonstruktion*
Teilabnahme der Unterkonstruktion

Nach Erstellung der Unterkonstruktion ist vor der Verkleidung eine Teilabnahme durchzuführen. Der Aufwand dafür bzw. die zeitliche Unterbrechung der Arbeiten für die Teilabnahme mit Dokumentation ist in die Position Dokumentation einzurechnen und wird nicht gesondert vergütet.

*Hinweis: Hinweis zur Ausführung*
Die Arbeiten müssen zeitweise mit den zeitgleich ablaufenden Nachbargewerken ineinander greifen. Erforderliche Abstimmungen erfolgen mit der örtlichen Objektüberwachung. Der Auftragnehmer hat einzukalkulieren, dass diese Gewerke parallel ausgeführt werden und sich hierdurch entsprechende Erschwernisse und Arbeitsunterbrechungen ergeben können.

#### Abschnitt 3.1 Prallwand

**3.1.1 kraftabbauende Prallwand-Unterkonstruktion bis 247 mm**
*** Bezugsbeschreibung
Lieferung und Montage einer kraftabbauenden Unterkonstruktion aus Holz als mehrteilige, justierbare,
exakt lot- und fluchtrechte, horizontale und vertikale Schwinglattungen für kraftabbauende Prallwand mit horizontaler Lamellen- bekleidung  (Bekleidung in eigener Position) komplett als bauaufsichtlich zugelassenes System,

Kraftabbau mind. 60%
nach DIN 58125, DIN 18032 und GUV kraftabbauend und ebenflächig
eingeschränkte Ballwurfsicherheit nach DIN 18032-3
(nicht hockeytauglich)

Schwinglattung aus Multiplex ca. 50x18mm

Befestigung mittels Winkelaufständerung aus verz. Stahlblech, Dicke mind. 2 mm, bzw. andere Ausführung zugelassener Befestigungsmitteln gemäß Hersteller/Systemzulassung

Unterkonstruktion für Wandhöhe bis ca. 4,50 m von OK Rohboden,
Konstruktionstiefe bis 247 mm

Tür- und Toranlagen sowie Akustikpaneele und Einbauelemente in gesonderter Position
Die Abstände der einzelnen Montagelattungen können je nach System in verschiedenen Achsabständen ausgeführt werden, müssen jedoch einem zugelassenem System entsprechen.

einschl. sämtlicher Verbindungen und Befestigungsmittel
Montagegrund: Stahlbeton

Alle im Abschnitt "Prallwand"genannten Hinweise gelten verbindlich und sind Bestandteil dieser Position.

Ausführungsort: Ost-, Nord- und Südwand der Sporthalle

s. Planung
RH_5_ARC_BTC_PW_AN_568-302_00_V
RH_5_ARC_BTC_PW_DT_610-301_00_V
Menge: 283,000 m2

**3.1.2 kraftabbauende Prallwand-Unterkonstruktion bis 227 mm**
*** wie Position 3.1.1
Konstruktionstiefe bis 227 mm

Alle im Abschnitt "Prallwand"genannten Hinweise gelten verbindlich und sind Bestandteil dieser Position.

Ausführungsort: Westwand der Sporthalle

s. Planung
RH_5_ARC_BTC_PW_AN_568-302_00_V
RH_5_ARC_BTC_PW_DT_610-301_00_V
Menge: 84,000 m2

**3.1.3 Verkleidung Akustikpaneel**
*** Bezugsbeschreibung
Lieferung und Montage werkseitig vorgefertigter Echtholz-Akustikpaneele
mit mehrschichtigem Aufbau
mit horizontallaufender Lamellenstruktur
Gesamtstärke 33 mm bzw. gemäß Prüfzeugnis
Beschränkte Ballwurfsicherheit gemäß Prüfzeungnis gemäß DIN 18032-3 (nicht hockeytauglich)

Akustikpaneele sauber ausgerichtet mit gleichmäßigem Fugenverlauf, in Fuge sichtbar auf Unterkonstruktion geschraubt mit regelmässigem Schraubbild mittels Spezialschrauben

Der Fugenverlauf ist auf alle vorhandenen Öffnungen, Höhensprünge und Übergänge abzustimmen.
Verlegung im Läuferverband
seitliche Abschlüsse an Einbauteile / Wandöffnungen mit Schattenfuge von

Paneelhöhe: bis 625 mm
Lamellenbreite: 20 mm
Fugenbreite:  4mm
Sichtlage Paneele aus astreinem schlichtem Fichtenholz keilgezinkt und riftgeschnitten, Oberfläche sauber geschliffen und leicht strukturiert, mit Klarlack matt beschichtet
Verlegerichtung: horizontal
Mittellage: integrierter Akustikabsorber (Holzweichfaser)
hintere Decklage: entsprechend Herstellersystem, geschlitzt bzw. mit Fugenanteilen

Verklebung der Schichten schadstofffrei
Kanten gefast / rundum winklig stumpf formatiert
sichtbare Schnittkanten beschichtet wie Frontansichten

bewerteter Schallabsorptionsgrad nach ISO 11654
alpha w mind. 0,60, Prüfzeugnis ist vorzulegen

Alle im Abschnitt "Prallwand"genannten Hinweise gelten verbindlich und sind Bestandteil dieser Position.

Ausführungsort:
Nord-, Süd, Ost- und Westseite auf ganzer Höhe

s. Planung
RH_5_ARC_BTC_PW_AN_568-302_00_V
Menge: 370,000 m2

**3.1.4 Verkleidung Akustikpaneel, Kletteranlage**
*** wie Position 3.1.3
mit geringerem Aufbau mittels Unterkonstruktion aus vertikalen Montagelattungen, Querschnitt 50 x 10 mm auf Stahlbetonwand befestigt

Alle im Abschnitt "Prallwand"genannten Hinweise gelten verbindlich und sind Bestandteil dieser Position.

Ausführungsort:
Westwand der Sporthalle, Rückwand der Kletteranlage

Ausführung gem. Detailplan
RH_5_ARC_BTC_PW_DT_610-307_00_V
Menge: 13,000 m2

**3.1.5 Zulage für Ab- und Wiedermontage der Akustikpaneel**
Zulage zur Vorposition für den Abbau und die erneute Montage der Akustikpaneele aufgrund der nachträglichen Verlegung von Installationsleitungen,

einschl. Abstimmung mit den jeweils beteiligten Fachfirmen

Im EP sind bis zu zwei zusätzliche Anfahrten enthalten.
Menge: 72,000 m2

**3.1.6 Ballabrollbrett 280/30 mm**
*** Bezugsbeschreibung
Lieferung und Montage eines Ballabrollbretts als oberer Abschluss der Wandverkleidung aus

30 mm Leimholzplatte, Fichte

Vorderkante flächenbündig mit Akustikpaneel,
Unterseitig mit 4mm Nut als Sichtfuge auszuführen,
mit 3° Gefälle zur Halle
Oberfläche sauber geschliffen mit Klarlack matt beschichtet

Tiefe: 280mm

von oben in vertikale Schwinglattung eingeschraubt
Schraubenköpfe versenkt

einschl. aller Zuschnitte / Anpassungen an Innenecken
einschl. schrägem Zuschnitt der Kanthölzer der Unterkonstruktion
einschl. Verfugung Übergang Ballabrollbrett zu
aufgehender Wand mittels elastoplastischer 1-K Dichtstoff auf Acryl-Dispersionsbasis
einschl. vorheriger Fugenreinigung

Ausführungsort: Ost-, Nord- und Südwand der Sporthalle

s. Detailplan
RH_5_ARC_BTC_PW_DT_610-301_00_V
Menge: 33,500 m

**3.1.7 Ballabrollbrett 260/30 mm, Westwand**
*** wie Position 3.1.6
Tiefe: 260mm

Ausführungsort: Westwand der Sporthalle

s. Detailplan
RH_5_ARC_BTC_PW_DT_610-307_00_V
Menge: 28,000 m

**3.1.8 Ballabrollbrett Fensternische ca. 550/30 mm**
*** wie Position 3.1.6
Tiefe: 550mm
Höhe: 30 mm

Ausführungsort: Fensternischen der Nord- und Südwand der Sporthalle

einschl. Verfugung Übergang Ballabrollbrett zum Fensterrahmen mittels elastoplastischer 1-K Dichtstoff auf Acryl-Dispersionsbasis
einschl. vorheriger Fugenreinigung

s. Detailplan
RH_5_ARC_BTC_PW_DT_610-302_00_V
RH_5_ARC_BTC_PW_DT_610-303_00_V
Menge: 44,000 m

**3.1.9 Ballabrollbrett Kletteranlage ca. 43/30 mm**
*** wie Position 3.1.6
Tiefe: 43mm
Höhe: 30 mm

Ausführungsort:
Westwand der Sporthalle, Rückwand der Kletteranlage

s. Detailplan
RH_5_ARC_BTC_PW_DT_610-307_00_V
Menge: 3,000 m

**3.1.10 Ballabrollbrett Innen-Eckausbildung**
Ausbilden einer Innenecke als Zulage zu den Vorpositionen,
mittels passgenauer Gehrungsschnitte für Innenecken

Ein erhöhter Aufwand für die Eckausbildung der nordwest- und südwestseitigen Innenecken aufgrund unterschiedlicher Tiefen ist im EP enthalten
Menge: 4,000 Stk

**3.1.11 Kantholz als Auflage für Ballabrollbrett bis 229 mm**
*** Bezugsbeschreibung
Lieferung und Montage eines Kantholzes als Auflage für Ballabrollbrett sowie als oberes Lager zur Abtragung der vertikalen Lasten der Prallwandkonstruktion

Tiefe: bis 229 mm
Höhe: bis 250 mm

aus Konstruktionsvollholzt in Fichte / Tanne
Oberfläche gehobelt und gefast, Qualität NSi (nicht sichtbar) für Innenanwendung, gemäß DIN EN 15497.

Oberseite mit Gefälle wie Ballabrollbrett

einschl. Befestigung des Kantholzes an der vert. Lattung der Prallwand
einschl. aller Zuschnitte / Anpassungen an Innenecken

Ausführungsort: Ost-, Nord- und Südwand der Sporthalle
Menge: 80,000 m

**3.1.12 Kantholz als Auflage für Ballabrollbrett bis 209 mm**
*** wie Position 3.1.11
Tiefe: bis 209 mm

Ausführungsort: Westwand der Sporthalle
Menge: 28,000 m

**3.1.13 Klotz als Auflage für Ballabrollbrett, Fensternische**
Kantholz als Auflage für Ballabrollbrett im Bereich der Fensternischen

Tiefe: 150 mm
Höhe: bis 160 mm

Oberseite mit Gefälle wie Ballabrollbrett

einschliesslich Befestigung des Kantholzes an der UK der Prallwand
einschliesslich aller Zuschnitte / Anpassungen an Innenecken

liefern und montieren
Menge: 44,000 m

**3.1.14 Sockelleiste flächenbündig als Bodenabschlussbrett**
Lieferung und Montage eines Bodenabschlussbretts
als Sockelleistenanschluss zum bauseitigen Sportboden
aus

30 mm Mehrschichtplatten, Höhe 120 mm gem. Planung aus

Fichtenholz, mit Sichtseite astrein schlicht und riftgeschnitten passend zur Optik der Rückwandverkleidung aus Vorposition,

Oberfläche sauber geschliffen und leicht strukturiert, mit Klarlack matt beschichtet

Sichtbar auf Prallwand-Unterkonstruktion geschraubt mit regelmäßigem Schraubbild, flächenbündig mit Akustikpaneel-Verkleidung

Montagegrund: Stahlbeton

Einzellängen der Abschlussbretter mit Unterbrechungen / Öffnungen in der Prallwand abgestimmt

einschl. Nutausbildung und Einsetzen einer elastischen Bodenanpreßdichtung, Anpressdichtung schwarz als Wischwasserschutz zum Sportboden (Dichtungslippe)

einschl. Berücksichtigung einer späteren Montagemöglichkeit nach Fertigstellung des bauseitigen Sportbodens
Eine separate Anfahrt ist im EP enthalten.

Die Sockelleisten bei Türen, Toren und Klappen sind in den jeweiligen Positionen zusammen mit der Akustikpaneelverkleidung zu kalkulieren und werden in dieser Position nicht vergütet.

s. Planung
RH_5_ARC_BTC_PW_AN_568-302_00_V
Menge: 80,000 m

**3.1.15 Sprossenwandnische, Verkleidung Rückwand**
Lieferung und Montage einer Verkleidung der Rückwand
der Sprossenwandnischen, einschl. Unterkonstruktion auf Stahlbetonwand befestigt aus

19 mm Dreischichtplatte mit horizontaler Schlitzung
20 x 4 mm

Nischentiefe: 280 mm
Nischenhöhe: 2.750 mm
Nischenbreite: 2.300 mm

Rückwand B x H: 2.345 x 2.780 mm

Schichten aus fest verleimtem Fichtenholz,
mit Sichtseite astrein schlicht und riftgeschnitten passend zur Optik der Akustikpaneele aus Vorposition,

Oberfläche sauber geschliffen und leicht strukturiert, mit Klarlack matt beschichtet

Unterkonstruktion aus Montagelattung 50 x 10 mm

Ausführungsort: x4 Nischen an der Südwand der Sporthalle

s. Detailplan
RH_5_ARC_BTC_PW_DT_610-302_00_V
Menge: 25,000 m2

**3.1.16 Sprossenwandnische, Laibungs- / Sturzbretter**
Lieferung und Montage einer Verkleidung der Laibungen und des Sturzes der Sprossenwandnischen zur Vorposition aus

25 mm Mehrschichtplatten
Breite bis 137 mm gem. Planung aus

Fichtenholz, mit Sichtseite astrein schlicht und riftgeschnitten passend zur Optik der Rückwandverkleidung aus Vorposition,

Oberfläche sauber geschliffen und leicht strukturiert, mit Klarlack matt beschichtet

einschl. zusätzliches Kantholz zur Befestigung,
Kantholz angepasst an UK angrenzender Prallwand und
mit geeignetem Mittel an Stahlbetonwand befestigt

s. Detailplan
RH_5_ARC_BTC_PW_DT_610-302_00_V
Menge: 31,000 m

**3.1.17 Sprossenwandnische, Abschlussbretter Prallwand**
Lieferung und Motange eines Abschlussbretts zur angrenzenden Prallwand an die Sprossenwandnischen aus

30 mm Holzstreifen
Breite 100 mm gem. Planung
Außenkante gerundet r = 20 mm aus

Fichtenholz massiv mit Sichtseite astrein schlicht und riftgeschnitten passend zur Optik der Rückwandverkleidung aus Vorposition,

vertikal und horizontal (Laibung und Sturzbereich der Nischen)
einschl. zusätzliches Kantholz zur Befestigung an Prallwand
einschl. 4mm Fuge zum vorbeschriebenen Laibungs- /Sturzbrett
einschl. Innen-Eckausbildung mittels passgenauer Gehrungsschnitte

Oberfläche sauber geschliffen und leicht strukturiert, mit Klarlack matt beschichtet

s. Detailplan
RH_5_ARC_BTC_PW_DT_610-302_00_V
Menge: 31,000 m

**3.1.18 Sprossenwandnische, Mehraufwand für Anpassung Befestigungspunkte**
Mehraufwand für Anpassungsarbeiten der Verkleidung der Sprossenwandnischen an die bauseitigen Befestigungspunkte / Drehlager der Sprossenwand

Detailplan
RH_5_ARC_BTC_PW_DT_610-301_00_V
Menge: 16,000 Stk

**3.1.19 Nische für Multischaukelanlage, Verkleidung**
Lieferung und Montage der Verkleidung einer Nische für die Multischaukelanlage

vierseitig umlaufend für Laibung, Sturz und Boden
verstärkte Winkelkonstruktion aus 25 mm Mehrschichtplatten
Sichtflächen Oberfläche wie Akustikpaneel

Rückwand aus 19 mm Dreischichtplatte mit horizontaler Schlitzung 20 x 4 mm
B x H: 650 x 750 mm

Nischentiefe: 280 mm
Nischenhöhe: 2.680 mm
Nischenbreite: 650 mm

Schichten aus fest verleimtem Fichtenholz,
mit Sichtseite astrein schlicht und riftgeschnitten passend zur Optik der Akustikpaneele aus Vorposition,

Oberfläche sauber geschliffen und leicht strukturiert, mit Klarlack matt beschichtet

einschl. zusätzliches Kantholz zur Befestigung,
Kantholz angepasst an UK angrenzender Prallwand und
mit geeignetem Mittel an Stahlbetonwand befestigt

einschl. Unterkonstruktion Rückwand aus
Montagelattung 50 x 10 mm

einschl. aller Anpaßarbeiten an Öffnung und Prallwand

Ausführungsort: Ost- und Westwand der Sporthalle, je 1 Stk

s. Detailplan
RH_5_ARC_BTC_PW_DT_610-304_00_V
Menge: 2,000 Stk

**3.1.20 Nische für Multischaukelanlage, Wandklappe**
einflügelige, flächenbündige Drehtür in Prallwandkonstruktion für Multischaukelanlage
Türkonstruktion flächenelastisch ausgebildet für mind. 60% Kraftabbau

Öffnungsmaß B x H: 595 x 2180 mm

bestehend aus:
-  Stahlrahmenkonstruktion aus Rechteck- bzw. Anschlagprofilrohren, Profilquerschnitt ca. 60 x 25 x 2mm
bzw. nach Wahl des Bieters, pulverbeschichtet RAL nach Angabe AG
-  Bekleidung aus Akustik-Paneelen, Material und Oberflächenbehandlung wie Prallwand
- Tür flächenbündig eingebaut, so dass horizontale Fugen der Türverkleidung exakt fortlaufend mit den Fugen der Rückwandverkleidung durchlaufen

Drehtüre öffnet sich zur Hallenseite, Öffnungswinkel mindestens 90°

Beschläge
   - 3 Paar innenliegende Anschweisszapfbänder Aufteilung nach Herstellervorschrift
   - Riegelfallenschloss und hallenseitigem Klappringmuscheldrücker Edelstahl gem. Bemusterung,
  vorgerichtet für Profilzylinder für bauseitige Schliessanlage

einschl. aller Anpaßarbeiten an Öffnung und Prallwand
liefern und montieren

Detailplan
RH_5_ARC_BTC_PW_DT_610-304_00_V
Menge: 2,000 Stk

**3.1.21 Zulage für Kantenschutz, Nische für Multischaukelanlage**
Edelstahl L-Profil 35/35/3mm zum Schutz der Nischenöffnung umlaufend auf offenen Kanten der angrenzenden Akustikpaneele sowie auf offenen Türkanten befestigt
Menge: 5,000 m

**3.1.22 Nische für Schalttableau, Verkleidung**
Lieferung und Montage der Verkleidung einer Nische für das bauseitige Schalttableau

vierseitig umlaufend für Laibung, Sturz und Boden
verstärkte Winkelkonstruktion aus 25 mm Mehrschichtplatten
Sichtflächen Oberfläche wie Akustikpaneel

Nischentiefe: 280 mm
Nischenhöhe: 660 mm
Nischenbreite: 460 mm

einschl. zusätzliches Kantholz zur Befestigung,
Kantholz angepasst an UK angrenzender Prallwand und
mit geeignetem Mittel an Stahlbetonwand befestigt

einschl. aller Anpaßarbeiten an Öffnung und Prallwand

Ausführungsort: x2 Nischen an der Nordwand der Sporthalle

s. Detailplan
RH_5_ARC_BTC_PW_DT_610-303_00_V
Menge: 2,000 Stk

**3.1.23 Nische für Schalttableau, Wandklappe**
einflügelige, flächenbündige Drehflügeltür in Prallwandkonstruktion für Schalttableau
Türkonstruktion flächenelastisch ausgebildet für mind. 60% Kraftabbau

Öffnungsmaß B x H: 450 x 645 mm

bestehend aus:
-  Stahlrahmenkonstruktion aus Rechteck- bzw. Anschlagprofilrohren, Profilquerschnitt ca. 60 x 25 x 2mm
bzw. nach Wahl des Bieters, pulverbeschichtet RAL nach Angabe AG
-  Bekleidung aus Akustik-Paneelen, Material und Oberflächenbehandlung wie Prallwand
- Tür flächenbündig eingebaut, so dass horizontale Fugen der Türverkleidung exakt fortlaufend mit den Fugen der Rückwandverkleidung durchlaufen

Drehtüre öffnet sich zur Hallenseite, Öffnungswinkel mindestens 90°
Beschläge
   - 2 Paar innenliegende Anschweisszapfbänder Aufteilung nach Herstellervorschrift
   - Riegelfallenschloss und hallenseitigem Klappringmuscheldrücker Edelstahl gem. Bemusterung,
  vorgerichtet für Profilzylinder für bauseitige Schliessanlage

einschl. aller Anpaßarbeiten an Öffnung und Prallwand
liefern und montieren

s. Detailplan
RH_5_ARC_BTC_PW_DT_610-303_00_V
Menge: 2,000 Stk

**3.1.25 Zulage für Kantenschutz, Nische für Schalttableau**
Edelstahl-L-Profil 35/35/3 mm
als Kantenschutz zum Schutz der Nischenöffnung,
U-förmig umlaufend angeordnet,
an den offenen Kanten der angrenzenden Akustikpaneele sowie an den Türkanten.

Befestigung durch vollflächige Verklebung
mittels einkomponentigem, lösungsmittelfreiem PU-Konstruktionskleber.
Menge: 9,000 m

**3.1.26 Nische für Revisionsöffnung, Verkleidung, Westwand**
Lieferung und Montage der Verkleidung einer Nische für eine Revisionsöffnung in der Prallwand

dreiseitig umlaufend für Laibung und Sturz
verstärkte Winkelkonstruktion aus 25 mm Mehrschichtplatten
Sichtflächen Oberfläche wie Akustikpaneel

Nischentiefe: 260 mm
Nischenhöhe: 740 mm
Nischenbreite: 115 mm

einschl. zusätzliches Kantholz zur Befestigung,
Kantholz angepasst an UK angrenzender Prallwand und
mit geeignetem Mittel an Stahlbetonwand befestigt

einschl. aller Anpaßarbeiten an Öffnung und Prallwand

Ausführungsort: x2 Nischen an der Westwand der Sporthalle

analog Detailplan
RH_5_ARC_BTC_PW_DT_610-311_00_V
Menge: 2,000 Stk

**3.1.27 Nische für Revisionsöffnung, Wandklappe, Westwand**
einflügelige, flächenbündige Drehflügeltür in Prallwandkonstruktion für Revisionsöffnung
Türkonstruktion flächenelastisch ausgebildet für mind. 60% Kraftabbau

Öffnungsmaß B x H: 1100 x 740 mm

bestehend aus:
-  Stahlrahmenkonstruktion aus Rechteck- bzw. Anschlagprofilrohren, Profilquerschnitt ca. 60 x 25 x 2mm
bzw. nach Wahl des Bieters, pulverbeschichtet RAL nach Angabe AG
-  Bekleidung aus Akustik-Paneelen, Material und Oberflächenbehandlung wie Prallwand
- Tür flächenbündig eingebaut, so dass horizontale Fugen der Türverkleidung exakt fortlaufend mit den Fugen der Rückwandverkleidung durchlaufen

Drehtüre öffnet sich zur Hallenseite, Öffnungswinkel mindestens 90°
Beschläge
   - 2 Paar innenliegende Anschweisszapfbänder Aufteilung nach Herstellervorschrift
   - Riegelfallenschloss und hallenseitigem Klappringmuscheldrücker Edelstahl gem. Bemusterung,
  vorgerichtet für Profilzylinder für bauseitige Schliessanlage

einschl. aller Anpaßarbeiten an Öffnung und Prallwand
liefern und montieren

Ausführungsort: x2 Nischen an der Westwand der Sporthalle

s. Detailplan
RH_5_ARC_BTC_PW_DT_610-311_00_V
Menge: 2,000 Stk

**3.1.28 Nische für Revisionsöffnung, Verkleidung, Ostwand**
Lieferung und Montage der Verkleidung einer Nische für eine Revisionsöffnung in der Prallwand

dreiseitig umlaufend für Laibung und Sturz
verstärkte Winkelkonstruktion aus 25 mm Mehrschichtplatten
Sichtflächen Oberfläche wie Akustikpaneel

Nischentiefe: 260 mm und 280 mm
Nischenhöhe: 740 mm
Nischenbreite: 115 mm

einschl. zusätzliches Kantholz zur Befestigung,
Kantholz angepasst an UK angrenzender Prallwand und
mit geeignetem Mittel an Stahlbetonwand befestigt

einschl. aller Anpaßarbeiten an Öffnung und Prallwand

Ausführungsort: x2 Nischen an der Ostwand der Sporthalle

s. Detailplan
RH_5_ARC_BTC_PW_DT_610-311_00_V
Menge: 2,000 Stk

**3.1.29 Nische für Revisionsöffnung, Wandklappe, Ostwand**
einflügelige, flächenbündige Drehflügeltür in Prallwandkonstruktion für Revisionsöffnung
Türkonstruktion flächenelastisch ausgebildet für mind. 60% Kraftabbau

Öffnungsmaß B x H:
1100 x 740 mm und
1300 x 740 mm

bestehend aus:
-  Stahlrahmenkonstruktion aus Rechteck- bzw. Anschlagprofilrohren, Profilquerschnitt ca. 60 x 25 x 2mm
bzw. nach Wahl des Bieters, pulverbeschichtet RAL nach Angabe AG
-  Bekleidung aus Akustik-Paneelen, Material und Oberflächenbehandlung wie Prallwand
- Tür flächenbündig eingebaut, so dass horizontale Fugen der Türverkleidung exakt fortlaufend mit den Fugen der Rückwandverkleidung durchlaufen

Drehtüre öffnet sich zur Hallenseite, Öffnungswinkel mindestens 90°
Beschläge
   - 2 Paar innenliegende Anschweisszapfbänder Aufteilung nach Herstellervorschrift
   - Riegelfallenschloss und hallenseitigem Klappringmuscheldrücker Edelstahl gem. Bemusterung,
  vorgerichtet für Profilzylinder für bauseitige Schliessanlage

einschl. aller Anpaßarbeiten an Öffnung und Prallwand
liefern und montieren

Ausführungsort: x2 Nischen an der Ostwand der Sporthalle

s. Detailplan
RH_5_ARC_BTC_PW_DT_610-311_00_V
Menge: 2,000 Stk

**3.1.30 Zulage für Kantenschutz, Nische für Revisionsöffnung**
Edelstahl-L-Profil 35/35/3 mm
als Kantenschutz zum Schutz der Nischenöffnung,
U-förmig umlaufend angeordnet,
an den offenen Kanten der angrenzenden Akustikpaneele sowie an den Türkanten.

Befestigung durch vollflächige Verklebung
mittels einkomponentigem, lösungsmittelfreiem PU-Konstruktionskleber.
Menge: 69,000 m

**3.1.31 Abschluss Prallwand an Kletteranlage / Kletterwand**
Lieferung und Herstellung eines  Abschlusses der Prallwand im Bereich der Kletteranlage sowie Kletterwand aus Laibungs- und Abschlussbrettern aus Fichtenholz, mit Sichtseite astrein schlicht und riftgeschnitten passend zur Optik der Rückwandverkleidung aus Vorposition,

Oberfläche sauber geschliffen und leicht strukturiert, mit Klarlack matt beschichtet

Laibung aus 25 mm Mehrschichtplatte,
Breite bis 117 mm
Abschlussbrett aus 30 mm Holzstreifen massiv,
Breite 100 mm
mit Außenkante gerundet r = 20 mm

einschl. zusätzliches Kantholz zur Befestigung,
Kantholz angepasst an UK angrenzender Prallwand und
mit geeignetem Mittel an Stahlbetonwand befestigt

Ausführungsort:
Westwand der Sporthalle, Kletteranlage
Ostwand der Sporthalle, Kletterwand

s. Detailplan
RH_5_ARC_BTC_PW_AN_568-302_00_V
RH_5_ARC_BTC_PW_DT_610-307_00_V
Menge: 18,000 m

**3.1.32 Aussparung + Anarbeiten Basketballwandgerüst**
Leistung beinhaltet die Anpassung der Prallwand-Unterkonstruktion sowie ein sauberes Anarbeiten der Akustikpaneele an bauseitigen Stahlgestängen bzw. an die Stahl-UK für das Basketballwandgerüst

einschl. Abrunden/Schnittkantenbehandlung mit Beschichtung der Kanten gerundet r  = 20 mm

voraussichtlich 4 bis maximal 8 Durchdringungspunkte je Basketballkorb

Abrechnung je Basketballwandgerüstkonstruktion innerhalb der Prallwandfläche
Menge: 8,000 Stk

**3.1.33 Aussparungen + Anarbeiten bis 10x10cm, d=10cm**
Aussparung in Akustikpaneelen und sauberes Anarbeiten einschl. Abrunden/Schnittkantenbehandlung mit Beschichtung der Kanten gerundet r = 20 mm
mit Ausbildung einer umlfd. 4 mm breiten Schattenfuge
Abmessung bis 10 x 10 rechteckig oder rund d = 10 cm

z.B. für ELT-Einzeldosen
Menge: 10,000 Stk

**3.1.34 Trägerplatte und Leibungsverkleidung für Aussparungen 10x10cm, d=10cm**
Trägerplatte und Leibungsverkleidung für vorgenannte Aussparungen
zur Hinterlegung der Ausschnittsöffnung, um Bauteile bündig in die Prallwand zu integrieren bis 10 x 10 cm bzw. d = 10 cm

liefern und montieren
Menge: 10,000 Stk

**3.1.35 Aussparungen + Anarbeiten 50x25cm**
Aussparung in Akustikpaneelen und sauberes Anarbeiten einschl. Abrunden/Schnittkantenbehandlung mit Beschichtung der Kanten gerundet r = 20 mm
mit Ausbildung einer umlfd.  4 mm breiten Schattenfuge
Abmessung B x H: bis 50 x 25 cm rechteckig

z.B. Rettungszeichenleuchten
Menge: 6,000 Stk

**3.1.36 Trägerplatte und Leibungsverkleidung für Aussparungen 50x25cm**
Trägerplatte und Leibungsverkleidung für vorgenannte Aussparungen
zur Hinterlegung der Ausschnittsöffnung, um Bauteile bündig in die Prallwand zu integrieren 50 x 25 cm

einschließlich Unterkonstruktion der Trägerplatte an der Stahlbetonwand befestigt und ggf. Anpassung der Prallwand-Unterkonstruktion

liefern und montieren
Menge: 6,000 Stk

**3.1.37 Aussparungen + Anarbeiten d=40-50cm**
Aussparung in Akustikpaneelen und sauberes Anarbeiten einschl. Abrunden/Schnittkantenbehandlung mit Beschichtung der Kanten gerundet r = 20 mm
mit Ausbildung einer umlfd. 4 mm breiten Schattenfuge
Abmessung  d = 40 - 50cm

z.B. Wanduhr
Menge: 2,000 Stk

**3.1.39 Trägerplatte und Leibungsverkleidung für Aussparungen d=40-50cm**
Trägerplatte und Leibungsverkleidung für vorgenannte Aussparungen
zur Hinterlegung der Ausschnittsöffnung, um Bauteile bündig in die Prallwand zu integrieren  d = 40 - 50 cm

einschließlich Unterkonstruktion der Trägerplatte an der Stahlbetonwand befestigt und ggf. Anpassung der Prallwand-Unterkonstruktion

liefern und montieren
Menge: 2,000 Stk

**3.1.40 Aussparungen + Anarbeiten ca. 3x200cm Spielschiene**
Leistung beinhaltet die Aussparung in Akustikpaneelen, ein sauberes Anarbeiten und ggf. die Anpassung der Prallwand-Unterkonstruktion
einschl. Abrunden/Schnittkantenbehandlung mit Beschichtung der Kanten gerundet r =20 mm
mit Ausbildung einer umlfd. ca. 4 mm breiten Schattenfuge
Abmessung ca. 3 x 200 rechteckig

für Wandspielschiene

Ausführungsort: x2 jeweils an der Nord- und Südwand der Sporthalle

s. Planung
RH_5_ARC_BTC_PW_AN_568-306_00_V
Menge: 4,000 Stk

**3.1.43 Innendämmung Sockel-Südwand Schaumglas 60 mm, WLS 040**
Sockeldämmung aus Schaumglas-Dämmstoff gemäß DIN EN 13167 als Platte,
Wärmeleitfähigkeit λD < = 0,040 W/(m·K),
Brandverhalten A1 (nichtbrennbar) gem. DIN EN 13501-1

Dicke: 60 mm
Höhe: 600 mm
Länge:
Achse 3-4: bis 2,17m
Achse 4-7. bis 6,40m
Achse 8-9: bis 3,98m
Achse 10-12: bis 6,48
Achse 13-14: bis 2,19

Dämmplatten planeben und dicht gestoßen auf dem Rohboden und an der aufgehenden Stahlbeton-Außenwand vollflächig und vollfugig verklebt.
Die Verlegung erfolgt zwischen den genannten Sprossenwandnischen der Südwand
Länge der einzelnen Segmenten gem. Innenansicht Süd

Einschließlich aller erforderlichen Zuschnitte und Anpassarbeiten; Ausführung gemäß Planung

Ausführungsort: Südwand der Sporthalle

s. Planung
RH_5_ARC_BTC_PW_AN_568-302_00_V
RH_5_ARC_BTC_PW_UG_568-301_00_V
Menge: 15,000 m2

#### Abschnitt 3.2 Einbauelemente Türen einflügelig

**Ausführungsbeschreibung 1 Ausführungsbeschreibung 1:**
*allg. Konstruktionsbeschreibung Sporthallen-Innentüren*
Allgemeine Konstruktionsbeschreibung für alle nachfolgenden Positionen in "Einbauelemente Türen einflügelig"

Türen hergestellt als Sonderkonstruktion nach DIN 18032-3 für Sporthallen
Blend- und Türflügelrahmen aus Stahl- Rechteck- und Anschlag- Profilrohren
Blendrahmen für Stumpfeinbau in STB-Leibung vorgerichtet
Einbau flächenbündig mit Halleninnenwand bzw. mit umgebender Prallwandverkleidung

Alle Stahlteile grundiert und pulverbeschichtet RAL nach Angabe Architekt

Türdichtung:
Türblatt mit 3-seitig umlaufender Falz- und Lippendichtung
EPDM Dämpfungsprofil als hochelastisches
Hohlkammerdichtungsband, 3 - seitig umlaufend, befestigen durch Einnuten, in den Ecken mit Gehrung gestoßen
Farbauswahl mindestens grau und schwarz
Farbe passend zu Zarge nach Angabe Architekt

Beschlagsausstattung Türen:
Bänder:
Edelstahl-Bandsystem bestehend aus Aufnahmeelement
Band und Abdeckung ( Objektband )
4 Bänder pro Türblatt
dreidimensional verstellbare Aufnahmeelemente mit Edelstahlabdeckwinkel
bei 3D - Verstellung mit ständig fixierter Tür über Justierschrauben
mit VX - Bandaufnahme-Elementen
Bandabstandsmaß nach DIN 18 111
aus nichtrostendem Stahl, matt geschliffen
für Türanschlag gefälzt
3-teilig, mit Stiftsicherung, Flachkopf, mit verdecktem wartugsfreiem Axial-Radial-Gleitlager
Bandhöhe ca. 160 mm
Rollendurchmesser ca. 22.5 mm
Materialdicke ca. 4 mm
Bänder in Zarge und Türblatt eingelassen und mit Senkkopfschrauben befestigt
Bandauslegung nach Türblattgewicht

Schloss:
Einsteckschloss für gefälzte Türen DIN 18251-1, Klasse 3, vorgerichtet für Profilzylinder DIN 18252,
mit Nuss 8 mm, mit Wechsel
Stulp aus nichtrostendem Stahl
Falle und Riegel aus Stahl, korrosionsgeschützt
mit Geräuschdämpfung und Flüsterfalle

Muschelgriff / Drücker:
Benutzungskategorie Klasse 4
Dauerhaftigkeit Klasse 7
Sicherheit Klasse 1
Korrosionsbeständigkeit Klasse 3
flurseitig bzw. auf der Seite der Umkleiden:
Türdrücker in abgebogener Form
Maße DIN 18255
Drücker- und Schlüssel-Rundrosette
hallenseitig:
Turnhallenmuscheldrücker in versenkt liegender Ausführung
aus nichtrostendem Stahl, feinmatt geschliffen
mit Drückerstift 8 mm, gelocht für Profilzylinder
verdeckt lockerungssicher verschrauben
Drückerhöhe nach DIN 18101 von OK FFB ca. 1050mm
Objektbeschläge
Gemäß Vorschriften KUV-Bayern kommen nur Beschläge mit abgerundeten Kanten = runde Form zur Ausführung.
Die Griffe sind so auszubilden, dass ein Hängenbleiben mit Kleidungsstücken praktisch auszuschließen ist.

Türbodendichtung:
Türbodendichtung mechanisch absenkbar
höhenverstellbar
auf ganzer Länge dicht schließend
Halteschiene aus nichtrostendem Stahl, Befestigung verdeckt
Dichtung als Hohlkammerprofil, Dichtung auswechselbar,
mit beidseitiger Auslösung,
Anschlagart für DIN rechts oder DIN links
an Gehflügel

Türstopper, Türschliesser in eigener Position.

Bei der Herstellung der Türen ist zu beachten, daß die hallenseitige Verblendung von Blendrahmen und Türflügeln absolut eben und flächenbündig sein muß.
Ebenso sind die Anforderungen in Bezug auf Ballwurfsicherheit vollständig zu erfüllen.

Die Montage der Türelemente erfolgt vorgesetzt zu den Leibungen an Stb.-Stützen oder Stb.-Wänden, um mit der vorgesetzten Prallwandkonstruktion in der Paneelebene zur Hallenseite in einer Ebene bündig zu sitzen.
Die Befestigung der Türelemente hierfür erfolgt an stabilen geeigneten Stahlwinkeln oder ähnlichem, welche ausschließlich durch Spreizdübel und starken Schrauben mit dem Beton verbunden werden dürfen.
Die Befestigung an Stahlprofilen hat durch Verschweißen oder Verschrauben zu erfolgen.
Die Befestigung durch Schußapparate ist nicht gestattet.

Einbau der Türen erfolgt nach Fertigstellung der Prallwandoberflächen, maßgenau und spannungsfrei.

Folgende Unterlagen sind vorzulegen:
- Kopie des Prüfzeugnisses
- Technische Merkblätter
- Konstruktionszeichungen, allgemein

**3.2.1 Sporthalleninnentür 1-flgl. 1,28 / 2,40m Nordwand**
*** Bezugsbeschreibung
Sporthalleninnentür 1-flgl.
Ausführung gemäß Ausführungsbeschreibung 1.

Beanspruchungsklasse 3
DIN L / R

Rohbauöffnung B / H = ca. 1,28 / 2,40m
geforderte lichte Durchgangsbreite >= 90 cm
geforderte lichte Durchgangshöhe  >= 210 cm
Wandaufbau: 25cm Stahlbeton und 28 cm Prallwand

mit flächenbündigem Glasausschnitt BxH: 33x195cm
ESG mind. 8mm ballwurfsicher nach Zulassung / Herstellersystem

Bekleidung auf Flurseite bzw. auf der Seite der Umkleiden:
HPL-beschichtete Spanplatte RAL-Farbton nach Angabe Architekt

Bekleidung auf Hallenseite in eigener Position

einschließlich aller Befestigungsmittel
einschließlich aller Beschläge / Drückergarnitur / Bänder
einschließlich aller Anpaßarbeiten an Öffnung und Prallwand
liefern und montieren

Ausführungsort: Nordwand der Sporthalle

s. Detailplan
RH_5_ARC_BTC_PW_DT_610-308_00_V
Menge: 4,000 Stk

**3.2.2 Sporthalleninnentür 1-flgl. 1,28 / 2,40m Westwand**
*** wie Position 3.2.1
Wandaufbau: 25cm Stahlbeton und 26 cm Prallwand

Ausführungsort: Westwand der Sporthalle

s. Detailplan
RH_5_ARC_BTC_PW_DT_610-308_00_V
Menge: 2,000 Stk

**3.2.3 Sporthalleninnentür 1-flgl. 1,60 / 2,40m Nordwand**
*** wie Position 3.2.1
Rohbauöffnung B / H = ca. 1,60 / 2,40m

s. Detailplan
RH_5_ARC_BTC_PW_DT_610-308_00_V
Menge: 2,000 Stk

**3.2.5 Ausrüsten Tür mit flächenelastischer Prallwandfunktion 1,28 / 2,40m**
*** Bezugsbeschreibung
Ausrüsten der vorbeschriebenen 1-flg. Türen mit
Rohbauöffnung B / H = ca. 1,28 / 2,40m mit

flächenelastischer Prallwandfunktion, nach DIN 18032 geprüft und durch Prüfzeugnis belegt, vorgerichtet für eine zusätzlich aufzubringende Akustik-Paneelverkleidung.

Die Gesamtfläche, also Türblendrahmen und Türflügel, muss entsprechend nachgiebig ausgebildet sein.

Fugen, durch die man in die Prallwandkonstruktion sehen kann, müssen aus Verletzungsgründen durch geeignete Metallabschlussprofile verdeckt werden.

Der Kraftabbau muss über Stahl-Druckfedern oder gleichwertige stabile Bauteile ausgeführt werden.
Konstruktionen mit Schaumstoff- oder Gummipads werden wegen mangelhafter Funktionstüchtigkeit im eingebauten Zustand und wegen mangelnder Dauerfunktionsfähigkeit als nicht gleichwertig gewertet.

Die Montage hat mittels bauamtlich zugelassenem Montagesystemen zu erfolgen.
Die maximalen Abstände gemäß Prüfzeugnis sind einzuhalten

liefern und montieren

s. Detailplan
RH_5_ARC_BTC_PW_DT_610-308_00_V
Menge: 6,000 Stk

**3.2.6 Ausrüsten Tür mit flächenelastischer Prallwandfunktion 1,60 / 2,40m**
*** wie Position 3.2.5
Ausrüsten der vorbeschriebenen 1-flg. Türen mit
Rohbauöffnung B / H = ca. 1,60 / 2,40m
Menge: 2,000 Stk

**3.2.7 Akustikpaneele Bekleidung Sporthallenzugangstür 1,28 / 2,40m**
*** Bezugsbeschreibung
Bekleidung der vorbeschriebenen 1-flg. Türen auf Hallenseite
mit Rohbauöffnung B / H = ca. 1,28 / 2,40m mit

Akustik-Paneele auf Türflügel und Türrahmen
Material und Oberflächenbehandlung wie in vorgenannter Position im Abschnitt Prallwand "Verkleidung Akustikpaneel" beschrieben

einschliesslich Sockelleiste als unterer Abschluss
Material und Oberflächenbehandlung wie in vorgenannter Position im Abschnitt Prallwand "Sockelleiste flächenbündig als Bodenabschlussbrett" beschrieben
Höhe: 120mm
Die Sockelleiste muss höhengleich und ebenengleich mit der Sockelleiste der angrenzenden Prallwand verlaufen.

liefern und montieren

s. Detailplan
RH_5_ARC_BTC_PW_DT_610-308_00_V
Menge: 6,000 Stk

**3.2.8 Akustikpaneele Bekleidung Sporthallenzugangstür 1,60 / 2,40m**
*** wie Position 3.2.7
Bekleidung der vorbeschriebenen 1-flg. Türen auf Hallenseite
mit Rohbauöffnung B / H = ca. 1,60 / 2,40m
Menge: 2,000 Stk

**3.2.9 Gleitschienen-OTS für 1-fl. Türen 120°**
Obentürschließer nach DIN EN 1154
Korrosionsbeständigkeit Klasse 3

auf Türblatt oder auf Zarge montierter Gleitschienen-Türschließer

für einflügelige Türanlagen
Schließkraft EN 2-6
Schließkraft ist stufenlos einstellbar
für rechte und linke Anschlagtüren ohne Umstellung verwendbar
hydraulischer Endschlag und Schließgeschwindigkeit einstellbar
maximaler Öffnungswinkel ca. 120°
integrierte Öffnungsbegrenzung (mechanisch gedämpft) und optische Schließkraftanzeige
alle Funktionen von vorne einstellbar
mit stark abfallendem Öffnungsmoment, für leichtes Türöffnen

Farbton silber

einschließlich mehrfaches Einstellen

liefern und montieren
Menge: 8,000 Stk

**3.2.10 Türstopper Bodenmontage**
Bodenstopper, barrierefrei Ausführung,
für Dreh- und Pendeltüren aus Holz oder Metall,
für den Innenbereich,
Türgewicht: bis 160kg,
einschl. Bodenplatte: Edelstahl matt gebürstet,
Abdeckung: Kunststoff silberfarben,

Montage: Stopper zum Schrauben an die Tür,
Bodenplatte zum Einlassen in den Boden,

liefern und montieren

Ausführungsort: C U13 Umkleide, C U12 Umkleide, C U07 Umkleide, C UT6 Treppenraum

Schraubuntergrund:
Umkleiden: 10mm Feinsteinzeug auf Zementestrich
Treppenraum: 2mm Elastomerbelag auf Zementestrich
Menge: 3,000 Stk

**3.2.11 Türpuffer Wandmontage**
Wandtürpuffer bestehend aus:
Edelstahl-Rundrohr, Oberfläche fein matt, mit rückseitig angeschweißter Endkappe für Wandmontage,
vorgebohrt für Befestigungsmittel,
Rohr-Durchmesser ca. 30 mm, Länge ca. 60 mm
mit vorderseitig aufgesetztem Gummi- Türpuffer, zylindrisch, schwarz, Durchmesser ca. 40 mm, Länge ca. 30 mm
als Anprallschutz für die Türblätter

Befestigung nicht sichtbar
Befestigungsschraube nichtrostend
Dübel für jeweilige Wandart
Untergrund: Stahlbetonwände

liefern und montieren
Menge: 5,000 Stk

#### Abschnitt 3.3 Einbauelemente Türen zweiflügelig

**Ausführungsbeschreibung 2 Ausführungsbeschreibung 2.**
*allg. Konstruktionsbeschreibung Sporthallen-Innentüren*
Allgemeine Konstruktionsbeschreibung für alle nachfolgenden Positionen in "Einbauelemente Türen zweiflügelig"

Türen hergestellt als Sonderkonstruktion nach DIN 18032-3 für Sporthallen
Blend- und Türflügelrahmen aus Stahl- Rechteck- und Anschlag- Profilrohren
Blendrahmen für Stumpfeinbau in STB-Leibung vorgerichtet
Einbau flächenbündig mit Halleninnenwand bzw. mit umgebender Prallwandverkleidung

Alle Stahlteile grundiert und pulverbeschichtet RAL nach Angabe

Türdichtung:
Türblatt mit 3-seitig umlaufender Falz- und Lippendichtung
EPDM Dämpfungsprofil als hochelastisches
Hohlkammerdichtungsband, 3 - seitig umlaufend, befestigen durch Einnuten, in den Ecken mit Gehrung gestoßen
Farbauswahl mindestens grau und schwarz
Farbe passend zu Zarge nach Angabe

Beschlagsausstattung Türen:
Bänder:
Edelstahl-Bandsystem bestehend aus Aufnahmeelement
Band und Abdeckung ( Objektband )
4 Bänder pro Türblatt
dreidimensional verstellbare Aufnahmeelemente mit Edelstahlabdeckwinkel
bei 3D - Verstellung mit ständig fixierter Tür über Justierschrauben
mit VX - Bandaufnahme-Elementen
Bandabstandsmaß nach DIN 18 111
aus nichtrostendem Stahl, matt geschliffen
für Türanschlag gefälzt
3-teilig, mit Stiftsicherung, Flachkopf, mit verdecktem wartugsfreiem Axial-Radial-Gleitlager
Bandhöhe ca. 160 mm
Rollendurchmesser ca. 22.5 mm
Materialdicke ca. 4 mm
Bänder in Zarge und Türblatt eingelassen und mit Senkkopfschrauben befestigt
Bandauslegung nach Türblattgewicht

Schloss:
Einsteckschloss für gefälzte Türen DIN 18251-1, Klasse 3, vorgerichtet für Profilzylinder DIN 18252,
mit Nuss 8 mm, mit Wechsel
Stulp aus nichtrostendem Stahl
Falle und Riegel aus Stahl, korrosionsgeschützt
mit Geräuschdämpfung und Flüsterfalle

Muschelgriff / Drücker:
Benutzungskategorie Klasse 4
Dauerhaftigkeit Klasse 7
Sicherheit Klasse 1
Korrosionsbeständigkeit Klasse 3
flurseitig:
Türdrücker in abgebogener Form
Maße DIN 18255
Drücker- und Schlüssel-Rundrosette
hallenseitig:
Turnhallenmuscheldrücker in versenkt liegender Ausführung
aus nichtrostendem Stahl, feinmatt geschliffen
mit Drückerstift 8 mm, gelocht für Profilzylinder
verdeckt lockerungssicher verschrauben
Drückerhöhe nach DIN 18101 von OK FFB ca. 1050mm
Objektbeschläge
Gemäß Vorschriften KUV-Bayern kommen nur Beschläge mit abgerundeten Kanten = runde Form zur Ausführung.
Die Griffe sind so auszubilden, dass ein Hängenbleiben mit Kleidungsstücken praktisch auszuschließen ist.

Türbodendichtung:
Türbodendichtung mechanisch absenkbar
höhenverstellbar
auf ganzer Länge dicht schließend
Halteschiene aus nichtrostendem Stahl, Befestigung verdeckt
Dichtung als Hohlkammerprofil, Dichtung auswechselbar,
mit beidseitiger Auslösung,
Anschlagart für DIN rechts oder DIN links
an Geh- und Standflügel

Türstopper, Türschliesser und Panikschlössergarnituren in eigener Position.

Bei der Herstellung der Türen ist zu beachten, daß die hallenseitige Verblendung von Blendrahmen und Türflügeln absolut eben und flächenbündig sein muß.
Ebenso sind die Anforderungen in Bezug auf Ballwurfsicherheit und Brandschutz vollständig zu erfüllen.

Die Montage der Türelemente erfolgt vorgesetzt vor den Leibungen der Stahlbetonwände.
Die Anordnung ist so auszuführen, dass die Türelemente mit der vorgesetzten Prallwandkonstruktion in der Paneelebene hallenseitig bündig abschließen.

Die Befestigung der Türelemente erfolgt über geeignete, statisch ausreichende Stahlwinkel oder gleichwertige Befestigungskonstruktionen.
Diese sind ausschließlich mittels zugelassener mechanischer Befestigungsmittel (z. B. Spreizdübel und Schrauben) im Stahlbeton zu verankern.

Sämtliche Anschlüsse der Türelemente an die Stahlbetonwand sind in der Feuerwiderstandsklasse F30 auszuführen.
Hierzu sind ausschließlich Befestigungsmittel und Anschlusskonstruktionen zu verwenden, die für den Einsatz in F30-Konstruktionen geeignet und bauaufsichtlich zugelassen sind.

Die Befestigung an Stahlprofilen hat durch Verschweißen oder Verschrauben zu erfolgen.
Eine Befestigung mittels Schussapparaten ist nicht zulässig.

Folgende Unterlagen sind vorzulegen:
- Kopie des Prüfzeugnisses
- Technische Merkblätter
- Konstruktionszeichungen, allgemein

Achtung:
Je nach angebotenem System liegt ggfs. für das Ausrüsten der Brandschutztüren mit flächenelastischer Prallwandverkleidung keine Zulassung vor.
Es sind dann gutachterliche Stellungnahmen einzuholen und eine Zulassung im Einzelfall zu erwirken.
Der Aufwand wird gemäß den gesonderten Positionen vergütet.

**3.3.1 Sporthalleninnentür 2-flgl. 1,84 / 2,40m F30, rauchdicht selbstschliessend**
Sporthalleninnentür 2-flgl.
Ausführung gemäß Ausführungsbeschreibung 2.

Brandschutzanforderung feuerhemmend, rauchdicht und selbstschliessend
Beanspruchungsklasse 3
DIN L / R

Rohbauöffnung B / H = ca. 1,84 / 2,40m
Wandaufbau: 25 cm Stahlbeton und 28 cm Prallwand
Aufteilung der Flügel gem. Planung

mit flächenbündigem Glasausschnitt BxH: 33x195cm
ESG mind. 8mm ballwurfsicher in beiden Türflügeln

Bekleidung auf Geräteraumseite HPL-beschichtete Spanplatte RAL-Farbton in Weiß nach Angabe Architekt

Bekleidung auf Hallenseite in eigener Position

einschliesslich aller Befestigungsmittel
einschliesslich aller Beschläge / Drückergarnitur / Bänder
einschliesslich aller Anpaßarbeiten an Öffnung und Prallwand
liefern und montieren

s. Detailplan
RH_5_ARC_BTC_PW_DT_610-309_00_V
Menge: 1,000 Stk

**3.3.2 AusrüstenTür mit flächenelastischer Prallwandfunktion 1,84 / 2,40m**
Ausrüsten der vorbeschriebenen 2-flg. Türen mit flächenelastischer Prallwandfunktion, nach DIN 18032 geprüft und durch Prüfzeugnis belegt, vorgerichtet für eine zusätzlich aufzubringende Akustik-Paneelverkleidung.

Die Gesamtfläche, also Türblendrahmen und Türflügel, muss entsprechend nachgiebig ausgebildet sein.

Fugen, durch die man in die Prallwandkonstruktion sehen kann, müssen aus Verletzungsgründen durch geeignete Metallabschlussprofile verdeckt werden.

Der Kraftabbau muss über Stahl-Druckfedern oder gleichwertige stabile Bauteile ausgeführt werden.
Konstruktionen mit Schaumstoff- oder Gummipads werden wegen mangelhafter Funktionstüchtigkeit im eingebauten Zustand und wegen mangelnder Dauerfunktionsfähigkeit als nicht gleichwertig gewertet.

Die Montage hat mittels bauamtlich zugelassenem Montagesystemen zu erfolgen.
Die maximalen Abstände gemäß Prüfzeugnis sind einzuhalten

liefern und montieren

s. Detailplan
RH_5_ARC_BTC_PW_DT_610-309_00_V
Menge: 2,000 Stk

**3.3.3 Akustikpaneele Bekleidung 1,84 / 2,40m**
Bekleidung der vorbeschriebenen 2-flg. Türen auf Hallenseite
Akustik-Paneele auf Türflügel und Türrahmen
Material und Oberflächenbehandlung wie in vorgenannter Position im Abschnitt Prallwand "Verkleidung Akustikpaneel" beschrieben

einschliesslich Sockelleiste als unterer Abschluss
Material und Oberflächenbehandlung wie in vorgenannter Position im Abschnitt Prallwand "Sockelleiste flächenbündig als Bodenabschlussbrett" beschrieben
Höhe: 120mm

Die Sockelleiste muss höhengleich und ebenengleich mit der Sockelleiste der angrenzenden Prallwand verlaufen.

liefern und montieren

s. Detailplan
RH_5_ARC_BTC_PW_DT_610-309_00_V
Menge: 2,000 Stk

**3.3.4 Gleitschienen-OTS für 2-fl. Türen BS/RS 120° EN2-5**
Obentürschließer DIN EN 1154
für Feuer- / Rauchschutztüren
als Gleitschienen-Türschließer,
Korrosionsbeständigkeit Klasse 3
zugelassen für Montage an den angebotenen Brandschutztüren

für zweiflügelige Türanlagen
für Türblattbreite Gehflügel bis mindestens  1250  mm
für Türblattbreite Standflügel bis mindestens  1250  mm

Schließkraft EN 2-5, stufenlos einstellbar
für rechte und linke Anschlagtüren ohne Umstellung verwendbar
hydraulischer Endschlag und Schließgeschwindigkeit einstellbar
maximaler Öffnungswinkel ca. 120°
integrierte Öffnungsbegrenzung, mechanisch gedämpft
alle Funktionen von vorne einstellbar
mit stark abfallendem Öffnungsmoment, für leichtes Türöffnen
mit in der Gleitschiene integrierter mechanischer Schließfolgeregelung nach EN 1158

Farbton silber

einschließlich Abnahmeprüfung und dauerhafter Anbringung des Zulassungsschildes

einschließlich bis zu dreifachem Ein- und Nachstellen

liefern und montieren
Menge: 6,000 Stk

**3.3.5 Türstopper Bodenmontage**
Bodenstopper, barrierefrei Ausführung,
für Dreh- und Pendeltüren aus Holz oder Metall,
für den Innenbereich,
Türgewicht: bis 160kg,
einschl. Bodenplatte: Edelstahl matt gebürstet,
Abdeckung: Kunststoff silberfarben,

Montage: Stopper zum Schrauben an die Tür,
Bodenplatte zum Einlassen in den Boden,

Untergrund: Estrich mit Oberbelag

liefern und montieren
Menge: 2,000 Stk

**3.3.6 Zulage zum Schloss für Antipanik, in Fluchtrichtung**
Zulage zum Schloss für Antipanikfunktion
für 2-flügelige Tür, nach DIN EN 179 Typ B
Fluchtrichtung in Aufschlagrichtung der Tür

liefern und montieren
Menge: 6,000 Stk

**3.3.8 Gutachterliche Stellungnahme Türen-Hersteller**
*** Pauschalposition
Vorlage einer gutachterlichen Stellungnahme des Herstellers der vorbeschriebenen 2-fl. Brandschutztüren, flächenelastisch ausgerüstet und mit Akustik-Paneelverkleidung zusätzlich bekleidet, auf der Grundlage der Ausführungsplanung des Architekten.
Gültig für alle von der bauaufsichtlichen Zulassung abweichenden Ausführungen der Türelemente mit Brand-und/ oder Rauchschutzanforderung.

Die Stellungnahme dient als Grundlage für die Einholung einer gutachterlichen Stellungnahme bei einer Prüfstelle für die Überprüfung von Bauprodukten, vor Bestätigung der Übereinstimmung gemäß Art. 21 BayBO für abweichende Einbausituationen oder Ausführungen von Türen mit Brand- oder Rauchschutzanforderungen in zweiflügeliger Ausführung.

Alle Unterlagen sind dem AG rechtzeitig gemäß abgestimmtem Bauzeitenplan zu übergeben.
Menge: 1,000 psch

**3.3.9 Gutachterliche Stellungnahme Prüfstelle**
*** Pauschalposition
Einholung einer gutachterlichen Stellungnahme bei einer anerkannten Prüfstelle für die Überprüfung von Bauprodukten vor Bestätigung der Übereinstimmung gemäß Art. 21 BayBO, als Grundlage für die Einholung einer Zustimmung im Einzelfall für abweichende Einbausituationen oder Ausführungen von der vorbeschriebenen Brandschutztüren, flächenelastisch ausgerüstet und mit Akustik-Paneelverkleidung zusätzlich bekleidet, in zweiflügeliger Ausführung.

Alle Unterlagen sind dem AG rechtzeitig gemäß abgestimmtem Bauzeitenplan zu übergeben.

Die Einholung der Zustimmung im Einzelfall gemäß BayBO erfolgt durch den AN gemäß gesonderter Position auf der Grundlage dieser gutachterlichen Stellungnahme.
Menge: 1,000 psch

**3.3.10 Einholung Zustimmung im Einzelfall gemäß BayBO**
*** Pauschalposition
Einholung einer Zustimmung im Einzelfall (ZiE) gemäß BayBO Art. 18 und Art. 19 bei der Obersten Baubehörde im Bayerischen Staatsministerium des Innern, einschliesslich Verwaltungsaufwand, Zusammenstellung aller erforderlichen Unterlagen und Übernahme der anfallenden Gebühren durch den AN.
Für abweichende Einbausituationen oder Ausführungen der vorbeschriebenen Brandschutztüren, flächenelastisch ausgerüstet und mit Akustik-Paneelverkleidung zusätzlich bekleidet in einflügeliger Ausführung.
Alle Unterlagen sind dem AG rechtzeitig gemäß abgestimmtem Bauzeitenplan zu übergeben.
Menge: 1,000 psch

#### Abschnitt 3.4 Einbauelemente Geräteraumtore

**Ausführungsbeschreibung 3 Ausführungsbeschreibung 3.**
*allg. Konstruktionsbeschreibung Geräteraumtor*
Allgemeine Konstruktionsbeschreibung für alle nachfolgenden Positionen in "Einbauelemente Geräteraumtore"

Torblätter aus verwindungsfrei verschweißtem Stahlrechteckrohr in den statisch erforderlichen Abmessungen, Rohrquerschnitt der Außenrahmen mind. 60/40/2 mm
Blendrahmen in verleimter Holzkonstruktion ca. 60 mm stark, Breiten nach den Erfordernissen des Prüfzeugnisses
Alle Stahlteile mit Fertiganstrich nach Wahl des Auftraggebers, alle Holzteile mit Bläuesperrgrundierung.
Die Tore müssen einen gleichmäßigen Lauf aufweisen und leicht zu bedienen sein, auf Leichtgängigkeit in allen Kippwinkeln ist zu achten.
Die Griffe und Beschläge müssen für alle auftretenden Kräfte ausgelegt sein. Ein Abreisen der Griffe oder Beschläge muss ausgeschlossen sein.
Die Tore müssen über TÜV- geprüfte Absturzsicherungen für den Fall des Versagens eines oder mehrerer Tragmittel verfügen.
Systeme, die auf Verklemmen oder Verkanten basieren oder mit Hilfe eines zweiten, mitlaufenden Stahlseiles arbeiten, sind nicht zugelassen.
Die Tore müssen gemäß EU- Bauproduktenrichtlinie und DIN EN 13241-1 mit dem CE-Zeichen gekennzeichnet sein.
Die CE-Kennzeichnung muss am Tor dauerhaft lesbar angebracht sein.
Die Einhaltung der Forderungen der DIN EN 13241-1 muss durch eine Erstprüfung einer anerkannten Prüfstelle, werkseigene Prüfungen und die werkseigene Produktionskontrolle sichergestellt sein.
Der Prüfbericht über die Erstprüfung der Tore durch eine anerkannte Prüfstelle ist auf  Verlangen der Vergabestelle vorzulegen.

Die Tore müssen ballwurfsicher sein.
Die Tore müssen jederzeit vom Geräteraum aus zu öffnen sein.
Die senkrechte Führung der Tore muss so erfolgen, dass sie weder beim Öffnen noch im geöffneten Zustand in die Halle hineinragen können.
Der Bewegungsmechanismus muss so konzipiert sein, dass Quetsch- und Scherstellen an diesem Mechanismus sowie an der oberen und unteren Torkante vermieden werden.

Der Abstand zwischen Fußboden und starrer Torunterkante muss min. 100 mm betragen. Diese Sicherheitsöffnung muss bis auf einen Zirkulationsspalt von 10 mm Höhe, wieder durch verformbares Weichmaterial, welches als formstabile Sicherheitspolsterleiste ausgebildet sein muss, verschlossen werden.
Der Verschluss erfolgt durch ein Stangenschloss mit Verriegelung nach oben. Die Verschlussstange muss federnd gelagert sein und muss beim Schließen der Tore automatisch einrasten.

Der Schließvorgang der Tore muss durch eine spezielle Dämpfungseinrichtung weich abgefangen werden, damit ein unkontrolliertes Zuschlagen bei unsachgemäßer Behandlung ausgeschlossen ist.
Wichtig ist, dass das Tor bereits ca. 30 cm vor Erreichen der Endstellung abgebremst wird.
Die Dämpfung muss bei hoher Schließgeschwindigkeit stark wirken und darf bei normaler Schließgeschwindigkeit das leichte Schließen der Tore nicht behindern.

Die Bedienung von der Hallenseite muss über einen versenkt liegenden, großformatigen Edelstahl-Muscheldrücker erfolgen.

Tore mit Schloss und Vorrichtung für bauseitigen Profilzylinder

Um optimale Laufruhe beim Betätigen der Torflügel zu erreichen, sind die Blendrahmen als verleimte Holzrahmenkonstruktion herzustellen.
Die Gegengewichte sind über kugelgelagerte Seilrollen mittels mind. 6 mm dicken Stahlseilen nach DIN 3066 zu führen. Die Gegengewichte müssen mit 16 mm dicken Spanplatten allseitig verkleidet sein.
Die Ecken der Verkleidungen müssen durch geeignete Maßnahmen, z.B. stoßfeste Kunststoffeinfassprofile, geschützt werden.

Die Montage der Torelemente erfolgt stumpf zwischen den Leibungen an stabilen geeigneten Stahlwinkeln oder ähnlichem, welche ausschließlich durch Spreizdübel und starke Schrauben mit dem Mauerwerk oder Beton verbunden werden dürfen.

Die Befestigung an Stahlprofilen hat durch Verschweißen oder Verschrauben zu erfolgen.
Die Befestigung durch Schussapparate ist nicht gestattet.
Die waagerechten Führungsschienen müssen durch an die örtlichen Gegebenheiten angepasste Konstruktionen an der Geräteraumdecke abgehangen werden.

Die Enden der Führungsschienen müssen wirksamen gegen Unfälle geschützt sein.

**3.4.1 Sporthallen-Schwebetor / Geräteraumtor**
Sporthallen-Schwebetor als Geräteraumtor
mit Stahlblockzarge und Stahlrahmenkonstruktion
pulverbeschichtet nach RAL nach Angabe Architekt

Rohbaumaß B / H = ca. 3,00 x 2,55 m zzgl. 15cm Fussbodenaufbau
lichtes Öffnungsmaß  B / H =  ca. 2,72 x 2,25 m

Verkleidung Hallenseite:
vorgerichtet für eine zusätzlich aufzubringende Akustik-paneelverkleidung
Die Verkleidung der angrenzenden seitliche Prallwandbereiche läuft mit einer Fuge gegen die verkleideten Torrahmen und fügt sich im Fugenbild ein.

Torkonstruktion und Torausstattung gem. Ausführungsbeschreibung 3,
ausgerüstet mit einem Gegengewichtsbeschlag mit senkrechten und waagerechten Führungsschienen. Befestigung in Stahlbetonwand bzw. an Stahlbetondecke

Die Deckenführungsschienen dürfen im Geräteraum nicht tiefer liegen als Unterkante geöffneter Torflügel am tiefsten Punkt.

Sämtliche Profile und Befestigungsmittel für die Abhängung der Schienen und Unterkonstruktionen sind in diese Position einzurechnen und werden nicht gesondert vergütet.

Tore mit Schloss und Vorrichtung für bauseitigen Profilzylinder
raumseitiges Torschloss mit Griff und Innenentriegelung

Torelement einschliesslich elastischem Fussklemmschutz an der Unterseite

Bekleidung auf Hallenseite in eingener Position

einschliesslich aller Befestigungsmittel
einschliesslich aller Beschläge / Drückergarnitur
einschliesslich aller Anpaßarbeiten an Öffnung und Prallwand
liefern und montieren

s. Detailplan
RH_5_ARC_BTC_PW_DT_610-310_00_V
Menge: 3,000 Stk

**3.4.2 Ausrüsten Geräteraumtor mit flächenelastischer Prallwandfunktion**
Ausrüsten der Schwebetore mit flächenelastischer Prallwandfunktion, nach DIN 18032 geprüft und durch Prüfzeugnis belegt, vorgerichtet für eine zusätzlich aufzubringende Akustik-Paneelverkleidung

Der Torflügel und die Torblendrahmen müssen so vorbereitet werden, dass die Verkleidung direkt, ohne zusätzliche Unterkonstruktion, unsichtbar eingehängt werden kann.

Der Kraftabbau muss bei den Torflügeln und den Torblendrahmen über Stahl-Druckfedern oder gleichwertige stabile Bauteile ausgeführt werden.

Die Montage hat mittels bauamtlich zugelassenem Montagesystemen zu erfolgen. Die maximalen Abstände gemäß Prüfzeugnis sind einzuhalten.

liefern und montieren

s. Detailplan
RH_5_ARC_BTC_PW_DT_610-310_00_V
Menge: 3,000 Stk

**3.4.3 Akustikpaneele Bekleidung Geräteraumtor**
Akustik-Paneele auf Torflügel und Torrahmen
Material und Oberflächenbehandlung wie in vorgenannter Position im Abschnitt Prallwand "Verkleidung Akustikpaneel" beschrieben

einschliesslich Sockelleiste als unterer Abschluss
Material und Oberflächenbehandlung wie in vorgenannter Position im Abschnitt Prallwand "Sockelleiste flächenbündig als Bodenabschlussbrett" beschrieben
Höhe: ca. 120mm
Die Sockelleiste muss höhengleich und ebenengleich mit der Sockelleiste der angrenzenden Prallwand verlaufen.

einschl. Anpassarbeiten für die Montage des Muschelgriffs

Befestigung der Akustikelemente an Schwebetor mit flächenelastischer UK ausgerüstet, Ausführung durchlaufende Ansichtsfront mit angrenzender Prallwand
liefern und montieren

s. Detailplan
RH_5_ARC_BTC_PW_DT_610-310_00_V
Menge: 3,000 Stk

**3.4.4 Verkleidung Gegengewichte Geräteraumtor**
zweiseitige Verkleidung mit Spanplatten und Wandanschlussleisten gem. Ausführungsbeschreibung 3.

schlagfeste Kantenschutzprofile auf ganzer Höhe der Türöffung
Verkleidung hellgrau beschichtet; Farbton nach Angabe Architekt

liefern und montieren

s. Detailplan
RH_5_ARC_BTC_PW_DT_610-310_00_V
Menge: 6,000 Stk

### Bereich 4 DOKUMENTATION

#### Abschnitt 4.1 Unterlagen

**4.1.1 Unterlagen Schlussdokumentation**
*** Pauschalposition
Anfertigung und Übergabe folgender Dokumentationsunterlagen für alle im Leistungsverzeichnis aufgeführten Konstruktionen / Bauteile:

Bedienungs- und Wartungsanleitungen,
Datenblätter, Prüfzeugnisse und Zulassungen,
Pflege- und Reinigungsanleitungen,
Prüfbücher mit Abnahmevermerk und Unterschrift,
Einweisungen mit schriftlich bestätigtem Protokoll,
Fachunternehmererklärung und Fachbauleitererklärung,
Zustimmung im Einzelfall,
allgemeine bauaufsichtliche Zulassungen,
Prüfzeugnis über die Schalldämmung,
Produktdaten- und Sicherheitsdatenblätter der
verwendeten Produkte
Termin nach Abstimmung mit allen Beteiligten;
Ausführung kurz vor oder kurz nach Inbetriebnahme
Termin nach Abstimmung mit allen Beteiligten
Dauer ca. 1/2 Tag = 1 Stück

einschließlich Anfahrt und aller Nebenkosten

jeweils als PDF-Datei über das PKS.
Menge: 1,000 psch

### Bereich 5 STUNDENLOHNARBEITEN

#### Abschnitt 5.1 Stundenlohnarbeiten

**5.1.1 Vorarbeiter/-in Stundenlohnarbeiten sämtliche Kosten/Zuschläge**
STLB-Bau 2010-04 091
Stundenlohnarbeiten durch Vorarbeiter/-in
auf Anordnung des AG ausführen,
der Verrechnungssatz für die jeweilige Arbeitskraft
umfasst sämtliche Aufwendungen wie Lohn- und
Gehaltskosten, Lohn- und Gehaltsnebenkosten, Zuschläge,
lohngebundene und lohnabhängige Kosten, sonstige
Sozialkosten, Gemeinkosten, Wagnis und Gewinn.
Menge: 10,000 h

**5.1.2 Facharbeiter/-in Stundenlohnarbeiten sämtliche Kosten/Zuschläge**
STLB-Bau 2010-04 091
Stundenlohnarbeiten durch Facharbeiter/-in
auf Anordnung des AG ausführen,
der Verrechnungssatz für die jeweilige Arbeitskraft
umfasst sämtliche Aufwendungen wie Lohn- und
Gehaltskosten, Lohn- und Gehaltsnebenkosten, Zuschläge,
lohngebundene und lohnabhängige Kosten, sonstige
Sozialkosten, Gemeinkosten, Wagnis und Gewinn.
Menge: 20,000 h

**5.1.3 Bauhelfer/-in Stundenlohnarbeiten sämtliche Kosten/Zuschläge**
STLB-Bau 2009-10 091
Stundenlohnarbeiten durch Bauhelfer/-in
auf Anordnung des AG ausführen,
der Verrechnungssatz für die jeweilige Arbeitskraft
umfasst sämtliche Aufwendungen wie Lohn- und
Gehaltskosten, Lohn- und Gehaltsnebenkosten, Zuschläge,
lohngebundene und lohnabhängige Kosten, sonstige
Sozialkosten, Gemeinkosten, Wagnis und Gewinn.
Menge: 20,000 h

**5.1.4 An-/Abfahrten**
Anfahrtskosten für Stundenlohnarbeiten, die nicht im
Zusammenhang mit der Hauptleistung stehen bzw. bei Arbeitsunterbrechungen, die der AN nicht zu vertreten hat.
Menge: 2,000 Stk

**5.1.5 Teilnahme an Leanmanagement-Terminen vor Ort**
Teilnahme min. eines entscheidungsbefugten Vertreters des Auftragnehmers an regelmäßig stattfindenden Lean-Management-Besprechungen während der Ausführungsphase des Schulneubaus.
Die Lean-Besprechungen dienen der kooperativen Termin-, Ablauf- und Kapazitätssteuerung nach den Grundsätzen des Lean Construction Management.
Die Leistung umfasst insbesondere:

- Teilnahme an wöchentlichen Lean-/Takt- bzw. Steuerungsbesprechungen
- Aktive Mitwirkung an Terminabstimmungen und Ablaufkoordination
- Verbindliche Zusagen zu Wochen- und Taktleistungen
- Mitwirkung bei der Fortschreibung der Feinablaufplanung
- Darstellung des eigenen Leistungsstandes und der Ressourcenplanung
- Mitwirkung bei Soll-Ist-Analysen
- Interne Vor- und Nachbereitung der Termine

Inhalt, Turnus und Dauer (siehe Weitere besondere Vertragsbedingungen)
Die Termine finden auf der Baustelle oder digital nach Vorgabe des Auftraggebers statt.
Menge: 10,000 Stk
